# Apoio de madeira

- Propriedade do ficheiro: CYPE Ingenieros S.A.
- Formato: FIEBDC-3/2016
- Programa: Gerador de preços para construção civil. CYPE Ingenieros, S.A.
- Data: 30/10/2024
- Âmbito geográfico: Cabo Verde
- Moeda: CVE
- Custos indirectos: 3 %
- IVA: 15 %

## I Instalações

### IU Urbanas

#### IUL Linhas aéreas

**IUL010** Ud Apoio de madeira.
Poste de madeira de pinho de primeira qualidade, de 8 m de altura, 24 cm de diâmetro na base e 11 cm de diâmetro na ponta, acabamento creosotado, encastrado directamente em solo coerente. Incluindo escavação com meios mecânicos, enchimento com pedra, preenchimento posterior com terras da própria escavação, transporte e descarga. Totalmente montado.
Inclui: Marcação. Transporte e descarga. Escavação. Eliminação das terras soltas do fundo da escavação. Levantamento do poste. Colocação e aprumo. Enchimento com pedra. Enchimento com terras da própria escavação. Eliminação de restos, limpeza final e remoção de entulho. Carga de entulho para camião ou contentor.
Critério de medição de projecto: Número de unidades previstas, segundo documentação gráfica de Projecto.
Critério de medição de obra: Medir-se-á o número de unidades realmente executadas segundo especificações de Projecto.

| Código | Un | Descrição | Rendimento | Preço | Importância |
|---|---|---|---|---|---|
| mt35pya010c | Ud | Poste de madeira de pinho de primeira qualidade, de 8 m de altura, 24 cm de diâmetro na base e 11 cm de diâmetro na ponta, acabamento creosotado, segundo EN 14229. (material) | 1 | 19252.53 | 19252.530 |
| mq01exn010i | h | Miniretroescavadora sobre pneus, de 37,5 kW. (equipamento) | 0.385 | 4932.14 | 1898.874 |
| mq04cag010a | h | Camião com grua de carga máxima 6 t. (equipamento) | 0.77 | 5336.85 | 4109.375 |
| mo020 | h | Oficial de 1ª construção. (mão de obra) | 2.394 | 627.12 | 1501.325 |
| mo077 | h | Ajudante de construção. (mão de obra) | 2.394 | 402.07 | 962.556 |
| % | % | Custos directos complementares | 2 % | 27724.660 | 554.493 |
|  |  | Custos directos |  |  | 28279.153 |

## Recursos

**mt35pya010c** Ud Poste de madeira de pinho de primeira qualidade
Dados técnicos: Custo energético 13925.536 MJ; Emissão de CO2 -187.603 kg
Resíduos:
- embalagem: re150101 Embalagens de papel e cartão. (componente de resíduo); rendimento 3.585 kg; Código LER 15 01 01; Massa do elemento 1 kg; Volume 0.001333 m3
