# Ramal de ligação da rede de rega

- Propriedade do ficheiro: CYPE Ingenieros S.A.
- Formato: FIEBDC-3/2016
- Programa: Gerador de preços para construção civil. CYPE Ingenieros, S.A.
- Data: 30/10/2024
- Âmbito geográfico: Cabo Verde
- Moeda: CVE
- Custos indirectos: 3 %
- IVA: 15 %

## I Instalações

### IU Urbanas

#### IUR Redes de rega

**IUR010** Ud Ramal de ligação da rede de rega.
Ramal de ligação enterrado à rede de rega de 2 m de comprimento, que une a rede geral de distribuição de água de rega da empresa abastecedora com a rede de abastecimento e distribuição interior, formada por tubo de polietileno PE 40, de 20 mm de diâmetro exterior, PN=10 atm e 2,8 mm de espessura, colocada sobre leito de areia de 15 cm de espessura, no fundo da vala previamente escavada, devidamente compactada e nivelada com apiloador (saltitão) de condução manual, enchimento lateral compactando até metade do diâmetro do tubo e posterior enchimento com a mesma areia até 10 cm por cima da geratriz superior do tubo; dispositivo de tomada em carga colocada sobre a rede geral de distribuição que serve de ligação entre o ramal de ligação e a rede; válvula de corte de 1/2" de diâmetro, situada fora dos limites da propriedade, alojada na caixa de visita pré-fabricada de polipropileno de 30x30x30 cm, colocada sobre base de betão simples C20/25 (X0(P); D25; S2; Cl 1,0) de 15 cm de espessura. Incluindo acessórios, e ligação à rede. Sem incluir a ruptura e restauração do pavimento existente, a escavação nem o posterior enchimento principal. Totalmente montado, ligado e testado.
Inclui: Implantação do ramal de ligação, coordenado com as restantes instalações ou elementos que possam ter interferências. Eliminação das terras soltas do fundo da escavação. Betonagem e compactação do betão na execução da base. Colocação da caixa pré-fabricada. Descarga da areia no fundo da vala. Colocação da tubagem. Montagem da válvula de corte no ramal de ligação. Colocação da tampa. Execução do enchimento envolvente. União do ramal de ligação com a rede geral do município.
Critério de medição de projecto: Número de unidades previstas, segundo documentação gráfica de Projecto.
Critério de medição de obra: Medir-se-á o número de unidades realmente executadas segundo especificações de Projecto.

| Código | Un | Descrição | Rendimento | Preço | Importância |
|---|---|---|---|---|---|
| mt10hmf020Da | m³ | Betão simples C20/25 (X0(P); D25; S2; Cl 1,0), fabricado em central, segundo NP EN 206. (material) | 0.111 | 12561.61 | 1394.339 |
| mt11arp100a | Ud | Caixa de passagem de polipropileno, 30x30x30 cm. (material) | 1 | 8194.73 | 8194.730 |
| mt11arp050c | Ud | Tampa de PVC, para caixas de abastecimento de água de 30x30 cm, com fecho hermético à passagem dos odores mefíticos. (material) | 1 | 5013.93 | 5013.930 |
| mt01ara010a | m³ | Areia com granulometria de 0 a 5 mm de diâmetro, limpa. (material) | 0.212 | 1664.09 | 352.787 |
| mt37www105a | Ud | Abraçadeira de tomada em carga de ferro fundido dúctil com recobrimento de resina epóxi, para tubos de polietileno ou de PVC de 63 mm de diâmetro exterior, com tomada para ligação roscada de 3/4" de diâmetro, PN=16 atm, com juntas elásticas de EPDM. (material) | 1 | 13303.22 | 13303.220 |
| mt37tpa009a | m | Ramal de ligação de polietileno PE 40, de 20 mm de diâmetro exterior, PN=10 atm e 2,8 mm de espessura, segundo NP EN 12201-2, inclusive acessórios de ligação e peças especiais. (material) | 2 | 175.5 | 351.000 |
| mt37sve030b | Ud | Válvula de esfera de latão niquelado para enroscar de 1/2", com manípulo de encaixe quadrado. (material) | 1 | 1201.42 | 1201.420 |
| mo020 | h | Oficial de 1ª construção. (mão de obra) | 0.126 | 627.12 | 79.017 |
| mo113 | h | Operário não qualificado construção. (mão de obra) | 0.126 | 386.89 | 48.748 |
| mo008 | h | Oficial de 1ª canalizador. (mão de obra) | 4.285 | 644.41 | 2761.297 |
| mo107 | h | Ajudante de canalizador. (mão de obra) | 2.142 | 401.31 | 859.606 |
| % | % | Custos directos complementares | 4 % | 33560.094 | 1342.404 |
|  |  | Custos directos |  |  | 34902.498 |

Resíduos:
- colocação: mt10hmf020Da Betão simples C20/25 (X0(P); D25; S2; Cl 1,0), fabricado em central, segundo NP EN 206; factor de resíduo 0.00136377
- colocação: mt01ara010a Areia com granulometria de 0 a 5 mm de diâmetro, limpa; factor de resíduo 0.003
- colocação: mt37tpa009a; factor de resíduo 0.044

## Recursos

**mt10hmf020Da** m³ Betão simples C20/25 (X0(P); D25; S2; Cl 1,0), fabricado em central, segundo NP EN 206
Dados técnicos: Custo energético 1840.000 MJ; Emissão de CO2 230.000 kg; Código LER 17 01 01; Massa do elemento 2300 kg; Volume 1.533333 m3

**mt11arp100a** Ud Caixa de passagem de polipropileno, 30x30x30 cm
Dados técnicos: Custo energético 143.151 MJ; Emissão de CO2 4.543 kg
Resíduos:
- embalagem: re150101 Embalagens de papel e cartão. (componente de resíduo); rendimento 0.072 kg; Código LER 15 01 01; Massa do elemento 1 kg; Volume 0.001333 m3

**mt11arp050c** Ud Tampa de PVC, para caixas de abastecimento de água de 30x30 cm, com fecho hermético à passagem dos odores mefíticos
Dados técnicos: Custo energético 32.969 MJ; Emissão de CO2 3.658 kg
Resíduos:
- embalagem: re150101 Embalagens de papel e cartão; rendimento 0.033 kg

**mt01ara010a** m³ Areia com granulometria de 0 a 5 mm de diâmetro, limpa
Dados técnicos: Custo energético 146.250 MJ; Emissão de CO2 7.800 kg; Código LER 01 04 09; Massa do elemento 1950 kg; Volume 1.21875 m3

**mt37tpa009a** m Ramal de ligação de polietileno PE 40
Dados técnicos: Custo energético 20.508 MJ; Emissão de CO2 0.460 kg; Código LER 17 02 03; Massa do elemento 0.11 kg; Volume 0.000183 m3
Resíduos:
- embalagem: re170201 Madeira. (componente de resíduo); rendimento 0.04 kg; Código LER 17 02 01; Massa do elemento 1 kg; Volume 0.000909 m3

**mt37sve030b** Ud Válvula de esfera de latão niquelado para enroscar de 1/2", com manípulo de encaixe quadrado
Dados técnicos: Custo energético 509.569 MJ; Emissão de CO2 34.281 kg
Resíduos:
- embalagem: re150101 Embalagens de papel e cartão; rendimento 0.072 kg
