# Ancinhagem do terreno

- Propriedade do ficheiro: CYPE Ingenieros S.A.
- Formato: FIEBDC-3/2016
- Programa: Gerador de preços para construção civil. CYPE Ingenieros, S.A.
- Data: 19/04/2024
- Âmbito geográfico: Cabo Verde
- Moeda: CVE
- Custos indirectos: 3 %
- IVA: 15 %

## J Jardins

### JA Preparação do terreno

#### JAB Acondicionamento físico

**JAB080** m² Ancinhagem do terreno.
Ancinhagem superficial do terreno solto, previamente lavrado, com meios manuais, através de ancinho, para preparação do leito de sementeira.
Inclui: Ancinhagem do terreno. Sinalização e protecção do terreno.
Critério de medição de projecto: Superfície medida em projecção horizontal, segundo documentação gráfica de Projecto.
Critério de medição de obra: Medir-se-á, em projecção horizontal, a superfície realmente executada segundo especificações de Projecto.

| Código | Un | Descrição | Rendimento | Preço | Importância |
|---|---|---|---|---|---|
| mo040 | h | Oficial de 1ª jardineiro. (mão de obra) | 0.001 | 622.24 | 0.622 |
| mo086 | h | Ajudante de jardineiro. (mão de obra) | 0.005 | 398.94 | 1.995 |
| % | % | Custos directos complementares | 2 % | 2.617 | 0.052 |
|  |  | Custos directos |  |  | 2.669 |
