# Espalhamento de terra vegetal

- Propriedade do ficheiro: CYPE Ingenieros S.A.
- Formato: FIEBDC-3/2016
- Programa: Gerador de preços para construção civil. CYPE Ingenieros, S.A.
- Data: 19/04/2024
- Âmbito geográfico: Cabo Verde
- Moeda: CVE
- Custos indirectos: 3 %
- IVA: 15 %

## J Jardins

### JA Preparação do terreno

#### JAC Fornecimento de terras e substratos

**JAC010** m³ Espalhamento de terra vegetal.
Terra vegetal crivada fornecida a granel, espalhada sobre o terreno com meios manuais, num raio máximo desde o lugar de descarga de até 100 m, para formar uma camada de espessura uniforme até 10 cm.
Inclui: Espalhamento da terra. Nivelamentos e remates. Recolha de restos. Carga para camião ou contentor dos restos.
Critério de medição de projecto: Volume a espalhar, segundo documentação gráfica de Projecto.
Critério de medição de obra: Medir-se-á o volume realmente executado segundo especificações de Projecto.

| Código | Un | Descrição | Rendimento | Preço | Importância |
|---|---|---|---|---|---|
| mt48tie030a | m³ | Terra vegetal crivada, fornecida a granel. (material) | 1 | 2394.88 | 2394.880 |
| mo040 | h | Oficial de 1ª jardineiro. (mão de obra) | 0.05 | 622.24 | 31.112 |
| mo086 | h | Ajudante de jardineiro. (mão de obra) | 0.63 | 398.94 | 251.332 |
| % | % | Custos directos complementares | 2 % | 2677.324 | 53.546 |
|  |  | Custos directos |  |  | 2730.870 |

Resíduos:
- colocação: mt48tie030a Terra vegetal crivada, fornecida a granel; factor de resíduo 0.003

## Recursos

**mt48tie030a** m³ Terra vegetal crivada, fornecida a granel
Dados técnicos: Custo energético 151.700 MJ; Emissão de CO2 8.200 kg; Código LER 17 05 04; Massa do elemento 2050 kg; Volume 1.28125 m3
