# Adubação intensa do terreno

- Propriedade do ficheiro: CYPE Ingenieros S.A.
- Formato: FIEBDC-3/2016
- Programa: Gerador de preços para construção civil. CYPE Ingenieros, S.A.
- Data: 19/04/2024
- Âmbito geográfico: Cabo Verde
- Moeda: CVE
- Custos indirectos: 3 %
- IVA: 15 %

## J Jardins

### JA Preparação do terreno

#### JAD Incorporação de adubos

**JAD020** m² Adubação intensa do terreno.
Adubação intensa do terreno com adubo mineral complexo NPK 15-15-15 com um rendimento de 0,06 kg/m², esterco tratado com um rendimento de 6 kg/m² e turfa crivada com um rendimento de 0,001 l/m², espalhado com meios manuais e mecânicos, através de dumper autocarregável e posterior revolvimento do terreno através de motocultor, até conseguir a sua incorporação no solo a uma profundidade média de 15 cm.
Inclui: Espalhamento dos produtos de adubo sobre o terreno. Revolvimento do terreno. Recolha de restos. Carga para camião ou contentor dos restos.
Critério de medição de projecto: Superfície medida em projecção horizontal, segundo documentação gráfica de Projecto.
Critério de medição de obra: Medir-se-á, em projecção horizontal, a superfície realmente executada segundo especificações de Projecto.

| Código | Un | Descrição | Rendimento | Preço | Importância |
|---|---|---|---|---|---|
| mt48tip010 | kg | Adubo mineral complexo NPK 15-15-15. (material) | 0.06 | 83.37 | 5.002 |
| mt48tie070 | kg | Estrume. (material) | 6 | 4.55 | 27.300 |
| mt48tie060 | m³ | Turfa crivada. (material) | 0.001 | 7872.78 | 7.873 |
| mq09mot010 | h | Motocultor 60/80 cm. (equipamento) | 0.004 | 288.67 | 1.155 |
| mq04dua010a | h | Dumper autocarregável de 1,5 t de carga útil. (equipamento) | 0.044 | 636.15 | 27.991 |
| mo040 | h | Oficial de 1ª jardineiro. (mão de obra) | 0.001 | 622.24 | 0.622 |
| mo086 | h | Ajudante de jardineiro. (mão de obra) | 0.101 | 398.94 | 40.293 |
| % | % | Custos directos complementares | 2 % | 110.236 | 2.205 |
|  |  | Custos directos |  |  | 112.441 |

Resíduos:
- colocação: mt48tip010 Adubo mineral complexo NPK 15-15-15; factor de resíduo 0.055
- colocação: mt48tie070 Estrume; factor de resíduo 0.04125

## Recursos

**mt48tip010** kg Adubo mineral complexo NPK 15-15-15
Dados técnicos: Custo energético 30.291 MJ; Emissão de CO2 3.674 kg; Código LER 06 10 99; Massa do elemento 1 kg; Volume 0.001111 m3
Resíduos:
- embalagem: re170203 Plástico. (componente de resíduo); rendimento 0.003 kg; Código LER 17 02 03; Massa do elemento 1 kg; Volume 0.001667 m3

**mt48tie070** kg Estrume
Dados técnicos: Custo energético 0.300 MJ; Emissão de CO2 0.020 kg; Código LER 02 01 06; Massa do elemento 1 kg; Volume 0.001 m3
