# Sistema guia para condução de raízes de árvore

- Propriedade do ficheiro: CYPE Ingenieros S.A.
- Formato: FIEBDC-3/2016
- Programa: Gerador de preços para construção civil. CYPE Ingenieros, S.A.
- Data: 19/04/2024
- Âmbito geográfico: Cabo Verde
- Moeda: CVE
- Custos indirectos: 3 %
- IVA: 15 %

## J Jardins

### JD Sistemas de drenagem, fixação e protecção

#### JDP Protectores

**JDP040** m Sistema guia para condução de raízes de árvore.
Sistema guia para condução de raízes de árvore, formado por painel de polietileno de alta densidade (PEAD/HDPE), de 39 cm de altura e 1,5 mm de espessura, com bordo superior duplo e dispositivos de ancoragem ao terreno incorporados, para compensar o impulso provocado pelo crescimento das raízes; colocado em torno do torrão que envolve o sistema radicular da árvore para guia das raízes até ao fundo da plantação. Inclusive parafusos para a união dos painéis.
Inclui: Implantação dos painéis no fundo da plantação. Preparação e corte dos painéis. Colocação dos painéis. Ligação dos painéis.
Critério de medição de projecto: Comprimento medido segundo documentação gráfica de Projecto.
Critério de medição de obra: Medir-se-á o comprimento realmente executado segundo especificações de Projecto.

| Código | Un | Descrição | Rendimento | Preço | Importância |
|---|---|---|---|---|---|
| mt48tup010a | m² | Painel de polietileno de alta densidade (PEAD/HDPE), de 39 cm de altura e 1,5 mm de espessura, com bordo superior duplo e dispositivos de ancoragem ao terreno incorporados, para compensar o impulso provocado pelo crescimento das raízes; com parafusos para a união dos painéis. (material) | 2.564 | 2374 | 6086.936 |
| mo040 | h | Oficial de 1ª jardineiro. (mão de obra) | 0.126 | 622.24 | 78.402 |
| mo086 | h | Ajudante de jardineiro. (mão de obra) | 0.252 | 398.94 | 100.533 |
| % | % | Custos directos complementares | 2 % | 6265.871 | 125.317 |
|  |  | Custos directos |  |  | 6391.188 |
