# Conífera

- Propriedade do ficheiro: CYPE Ingenieros S.A.
- Formato: FIEBDC-3/2016
- Programa: Gerador de preços para construção civil. CYPE Ingenieros, S.A.
- Data: 19/04/2024
- Âmbito geográfico: Cabo Verde
- Moeda: CVE
- Custos indirectos: 3 %
- IVA: 15 %

## J Jardins

### JS Fornecimento e plantação de espécies

#### JSS Fornecimento de espécies

**JSS040** Ud Conífera.
Araucária-de-Norfolk (Araucaria heterophylla excelsa) de 300 a 350 cm de altura; fornecimento em contentor standard.
Inclui: Transporte e descarga junto da cova de plantação.
Critério de medição de projecto: Número de unidades previstas, segundo documentação gráfica de Projecto.
Critério de medição de obra: Será medido o número de unidades realmente fornecidas segundo especificações de Projecto.

| Código | Un | Descrição | Rendimento | Preço | Importância |
|---|---|---|---|---|---|
| mt48ecr030a | Ud | Araucária-de-Norfolk (Araucaria heterophylla excelsa) de 300 a 350 cm de altura; fornecimento em contentor standard de 63 l. (material) | 1 | 14939.19 | 14939.190 |
| % | % | Custos directos complementares | 2 % | 14939.190 | 298.784 |
|  |  | Custos directos |  |  | 15237.974 |
