# Base granular

- Propriedade do ficheiro: CYPE Ingenieros S.A.
- Formato: FIEBDC-3/2016
- Programa: Gerador de preços para construção civil. CYPE Ingenieros, S.A.
- Data: 30/10/2024
- Âmbito geográfico: Cabo Verde
- Moeda: CVE
- Custos indirectos: 3 %
- IVA: 15 %

## M Pavimentos urbanos

### MB Bases e sub-bases

#### MBG Granulares

**MBG010** m³ Base granular.
Base granular com brita 20/30 mm, e compactação a 100% do Proctor Modificado com meios mecânicos, em camadas de 30 cm de espessura, até alcançar uma densidade seca não inferior à 100% do Proctor Modificado da máxima obtida no ensaio Proctor Modificado, realizado segundo LNEC E 197, para melhoria das propriedades resistentes do terreno.
Critérios considerados na determinação do preço da unidade de obra: O preço não inclui a realização do ensaio Proctor Modificado.
Inclui: Transporte e descarga do material ao local de trabalho. Espalhamento do material em camadas de espessura uniforme. Humidificação ou secagem de cada camada. Compactação.
Critério de medição de projecto: Volume medido sobre os desenhos de perfis transversais do Projecto, que definem o movimento de terras a realizar em obra.
Critério de medição de obra: Medir-se-á, em perfil compactado, o volume realmente executado segundo especificações de Projecto, sem incluir os incrementos por excessos de escavação não autorizados.

| Código | Un | Descrição | Rendimento | Preço | Importância |
|---|---|---|---|---|---|
| mt01arr010b | t | Brita de pedreira, de 20 a 30 mm de diâmetro. (material) | 2.1 | 1338.26 | 2810.346 |
| mq02rot030b | h | Compactador tandem auto-propulsado, de 63 kW, de 9,65 t, largura de trabalho 168 cm. (equipamento) | 0.11 | 4424.89 | 486.738 |
| mq04dua020b | h | Dumper de descarga frontal de 2 t de carga útil. (equipamento) | 0.11 | 1000.46 | 110.051 |
| mq02cia020j | h | Camião cisterna, de 8 m³ de capacidade. (equipamento) | 0.011 | 11457.31 | 126.030 |
| mo113 | h | Operário não qualificado construção. (mão de obra) | 0.274 | 386.89 | 106.008 |
| % | % | Custos directos complementares | 2 % | 3639.173 | 72.783 |
|  |  | Custos directos |  |  | 3711.956 |

Resíduos:
- colocação: mt01arr010b Brita de pedreira, de 20 a 30 mm de diâmetro; factor de resíduo 0.00686426

## Recursos

**mt01arr010b** t Brita de pedreira, de 20 a 30 mm de diâmetro
Dados técnicos: Custo energético 75.000 MJ; Emissão de CO2 4.000 kg; Código LER 01 04 08; Massa do elemento 1000 kg; Volume 0.666667 m3
