# Estabilização de camada base "in situ", através de conglomerantes

- Propriedade do ficheiro: CYPE Ingenieros S.A.
- Formato: FIEBDC-3/2016
- Programa: Gerador de preços para construção civil. CYPE Ingenieros, S.A.
- Data: 19/04/2024
- Âmbito geográfico: Cabo Verde
- Moeda: CVE
- Custos indirectos: 3 %
- IVA: 15 %

## M Pavimentos urbanos

### ME Leitos de pavimento, caminhos e sendeiros

#### MEA Estabilização com aglomerantes

**MEA010** m³ Estabilização de camada base "in situ", através de conglomerantes.
Estabilização de camada base "in situ", vertendo uma leitada de cimento CEM II / A-L 32,5 N, para conseguir um solo estabilizado tipo SEST-3 conforme os requisitos expostos no artigo 512 do PG-3. Incluindo escarificação prévia, distribuição da leitada, mistura do solo com o conglomerante, compactação da mistura, refinamento da superfície, execução das juntas de construção e cura.
Inclui: Preparação da superfície. Escarificação do solo. Preparação e espalhamento da leitada. Execução da mistura com o solo. Compactação. Refinamento da superfície. Execução das juntas. Cura.
Critério de medição de projecto: Volume medido sobre os perfis dos desenhos topográficos de Projecto, que definem o movimento de terras a realizar em obra.
Critério de medição de obra: Será medido o volume de enchimento sobre os perfis transversais do terreno realmente executados, compactados e terminados segundo especificações de Projecto.

| Código | Un | Descrição | Rendimento | Preço | Importância |
|---|---|---|---|---|---|
| mt08aaa010a | m³ | Água. (material) | 0.05 | 192.63 | 9.632 |
| mt08cet020e | t | Cimento CEM II / A-L 32,5 N, a granel, segundo NP EN 197-1. (material) | 0.061 | 11511.67 | 702.212 |
| mq01pao010a | h | Pá carregadora sobre correntes, de 59 kW/1,2 m³, equipada com fresa. (equipamento) | 0.132 | 4276.67 | 564.520 |
| mq01mot010a | h | Motoniveladora de 141 kW. (equipamento) | 0.017 | 7246.82 | 123.196 |
| mq02rov010i | h | Compactador monocilíndrico vibrante auto-propulsado, de 129 kW, de 16,2 t, largura de trabalho 213,4 cm. (equipamento) | 0.033 | 6660.91 | 219.810 |
| mq02cia020f | h | Camião cisterna equipamento para rega, de 8 m³ de capacidade. (equipamento) | 0.039 | 11741.74 | 457.928 |
| mo087 | h | Ajudante de construção de obra civil. (mão de obra) | 0.101 | 398.94 | 40.293 |
| % | % | Custos directos complementares | 2 % | 2117.591 | 42.352 |
|  |  | Custos directos |  |  | 2159.943 |

Resíduos:
- colocação: mt08cet020e Cimento CEM II / A-L 32,5 N, a granel, segundo NP EN 197-1; factor de resíduo 0.0063

## Recursos

**mt08aaa010a** m³ Água
Dados técnicos: Custo energético 60.000 MJ; Emissão de CO2 30.000 kg

**mt08cet020e** t Cimento CEM II / A-L 32,5 N, a granel, segundo NP EN 197-1
Dados técnicos: Custo energético 6740.000 MJ; Emissão de CO2 880.000 kg; Código LER 17 01 01; Massa do elemento 1000 kg; Volume 0.666667 m3
