# Estabilização de caminhos e sendeiros, através de fornecimento de mistura "in situ" de areia e cal hidráulica natural

- Propriedade do ficheiro: CYPE Ingenieros S.A.
- Formato: FIEBDC-3/2016
- Programa: Gerador de preços para construção civil. CYPE Ingenieros, S.A.
- Data: 19/04/2024
- Âmbito geográfico: Cabo Verde
- Moeda: CVE
- Custos indirectos: 3 %
- IVA: 15 %

## M Pavimentos urbanos

### ME Leitos de pavimento, caminhos e sendeiros

#### MEA Estabilização com aglomerantes

**MEA030** m² Estabilização de caminhos e sendeiros, através de fornecimento de mistura "in situ" de areia e cal hidráulica natural.
Estabilização de caminhos e sendeiros, através de fornecimento de uma camada de 10 cm de espessura, acabamento compacto, de mistura de areia e estabilizante e consolidante de terrenos, à base de cal hidráulica natural, espalhada e nivelada sobre a superfície suporte previamente preparada, e posterior compactação com meios mecânicos até alcançar uma densidade seca não inferior a 95% da máxima obtida no ensaio Proctor Modificado, realizado segundo LNEC E 197. Incluindo preparação da superfície através de decapagem da terra vegetal, e remoção e carga para camião dos restos e desperdícios.
Critérios considerados na determinação do preço da unidade de obra: O preço não inclui a realização do ensaio Proctor Modificado.
Inclui: Decapagem do terreno. Preparação da mistura. Derramamento, espalhamento e nivelação da mistura. Humedecimento e compactação da mistura. Remoção e carga para camião de restos e desperdícios.
Critério de medição de projecto: Superfície medida em projecção horizontal, segundo documentação gráfica de Projecto.
Critério de medição de obra: Medir-se-á, em projecção horizontal, a superfície realmente executada segundo especificações de Projecto.

| Código | Un | Descrição | Rendimento | Preço | Importância |
|---|---|---|---|---|---|
| mt01ara010a | m³ | Areia com granulometria de 0 a 5 mm de diâmetro, limpa. (material) | 0.09 | 1647.99 | 148.319 |
| mt28mif040 | kg | Estabilizante e consolidante de terrenos, à base de cal hidráulica natural, fornecida em sacos de 35 kg, para estabilização de caminhos e sendeiros. (material) | 13 | 104.55 | 1359.150 |
| mq01pan010a | h | Pá carregadora sobre pneus de 120 kW/1,9 m³. (equipamento) | 0.017 | 4301.26 | 73.121 |
| mq09tra010 | h | Tractor agrícola, de 37 kW, equipado com rotovator. (equipamento) | 0.011 | 4223.21 | 46.455 |
| mq04dua020b | h | Dumper de descarga frontal de 2 t de carga útil. (equipamento) | 0.002 | 991.12 | 1.982 |
| mq02rov010i | h | Compactador monocilíndrico vibrante auto-propulsado, de 129 kW, de 16,2 t, largura de trabalho 213,4 cm. (equipamento) | 0.033 | 6660.91 | 219.810 |
| mq02cia020j | h | Camião cisterna, de 8 m³ de capacidade. (equipamento) | 0.002 | 11350.35 | 22.701 |
| mo041 | h | Oficial de 1ª construção de obra civil. (mão de obra) | 0.315 | 622.24 | 196.006 |
| mo087 | h | Ajudante de construção de obra civil. (mão de obra) | 0.315 | 398.94 | 125.666 |
| % | % | Custos directos complementares | 2 % | 2193.210 | 43.864 |
|  |  | Custos directos |  |  | 2237.074 |

Resíduos:
- colocação: mt01ara010a Areia com granulometria de 0 a 5 mm de diâmetro, limpa; factor de resíduo 0.003
- colocação: mt28mif040; factor de resíduo 0.021

## Recursos

**mt01ara010a** m³ Areia com granulometria de 0 a 5 mm de diâmetro, limpa
Dados técnicos: Custo energético 146.250 MJ; Emissão de CO2 7.800 kg; Código LER 01 04 09; Massa do elemento 1950 kg; Volume 1.21875 m3

**mt28mif040** kg Estabilizante e consolidante de terrenos
Dados técnicos: Custo energético 5.254 MJ; Emissão de CO2 0.234 kg; Código LER 17 09 04; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
