# Pavimento flexível

- Propriedade do ficheiro: CYPE Ingenieros S.A.
- Formato: FIEBDC-3/2016
- Programa: Gerador de preços para construção civil. CYPE Ingenieros, S.A.
- Data: 30/10/2024
- Âmbito geográfico: Cabo Verde
- Moeda: CVE
- Custos indirectos: 3 %
- IVA: 15 %

## M Pavimentos urbanos

### MF Secções de pavimento

#### MFF Flexível

**MFF010** m² Pavimento flexível.
Pavimento flexível para tráfego pesado T0 sobre base E3, composto por: camada de 25 cm de espessura de solo-cimento formada pela mistura em central de material granular para a fabricação de SC40, adequado para tráfego T0 com cimento CEM II / A-V 32,5 N, a granel; rega de cura mediante a aplicação de emulsão betuminosa, tipo ECR-1, à base de betume asfáltico; mistura betuminosa a quente: rega de colagem mediante a aplicação de emulsão betuminosa, tipo ECR-1, à base de betume asfáltico; camada base de 12 cm de espessura formada por material granular para a fabricação de mistura betuminosa a quente AC 32 base S, segundo NP EN 13108-1, coeficiente de Los Angeles <=25, adequado para tráfego T0 com filer calcário, para mistura betuminosa a quente e betume asfáltico B35/50; rega de colagem mediante a aplicação de emulsão betuminosa, tipo ECR-1, à base de betume asfáltico; camada intermédia de 5 cm de espessura formada por material granular para a fabricação de mistura betuminosa a quente AC 22 bin D, segundo NP EN 13108-1, coeficiente de Los Angeles <=25, adequado para tráfego T0 com filer calcário, para mistura betuminosa a quente e betume asfáltico B35/50; rega de colagem mediante a aplicação de emulsão betuminosa, tipo ECR-1, à base de betume asfáltico; camada de desgaste de 3 cm de espessura formada por material granular para a fabricação de mistura betuminosa a quente BBTM 11B, segundo EN 13108-2, coeficiente de Los Angeles <=15, adequado para tráfego T00 com filer calcário, para mistura betuminosa a quente e betume asfáltico modificado com polímeros BM-3c.
Inclui: Estudo da mistura e obtenção da fórmula de trabalho da mistura com cimento. Preparação da superfície existente para a mistura com cimento. Fabrico da mistura com cimento. Transporte da mistura com cimento. Colocação e espalhamento da mistura com cimento. Pré-fissuração da camada de mistura com cimento. Compactação e finalização da camada de mistura com cimento. Execução de juntas de construção na camada de mistura com cimento. Cura da camada de mistura com cimento. Troço de teste para a camada de mistura com cimento. Preparação da superfície para a rega de colagem. Aplicação da emulsão betuminosa. Estudo da mistura e obtenção da fórmula de trabalho da mistura betuminosa. Preparação da superfície existente para a camada de mistura betuminosa. Aprovisionamento de inertes para o fabrico da mistura betuminosa. Fabrico da mistura betuminosa. Transporte da mistura betuminosa. Espalhamento da mistura betuminosa. Compactação da camada de mistura betuminosa. Execução de juntas transversais e longitudinais na camada de mistura betuminosa. Troço de teste para a camada de mistura betuminosa.
Critério de medição de projecto: Superfície medida em projecção horizontal, segundo documentação gráfica de Projecto.
Critério de medição de obra: Medir-se-á, em projecção horizontal, a superfície realmente executada segundo especificações de Projecto.

| Código | Un | Descrição | Rendimento | Preço | Importância |
|---|---|---|---|---|---|
| mt01arp100c | t | Material granular para a fabricação de SC40, adequado para tráfego T0, segundo PG-3. Segundo NP EN 13043. (material) | 0.553 | 290.93 | 160.884 |
| mt08cet020c | t | Cimento CEM II / A-V 32,5 N, a granel, segundo NP EN 197-1. (material) | 0.017 | 11986.23 | 203.766 |
| mt14ebc010a | kg | Emulsão betuminosa, tipo ECR-1, à base de betume asfáltico, segundo PG-3. (material) | 3.8 | 39.45 | 149.910 |
| mt01arp120acca | t | Material granular para a fabricação de mistura betuminosa a quente AC 32 base S, segundo NP EN 13108-1, coeficiente de Los Angeles <=25, adequado para tráfego T0, segundo PG-3. Segundo NP EN 13043. (material) | 0.253 | 1035.69 | 262.030 |
| mt01arp060a | t | Filer calcário, para mistura betuminosa a quente. (material) | 0.011 | 4771.19 | 52.483 |
| mt14ebc020ead1b | t | Betume asfáltico B35/50, segundo PG-3. (material) | 0.01 | 47569.08 | 475.691 |
| mt01arp120bche | t | Material granular para a fabricação de mistura betuminosa a quente AC 22 bin D, segundo NP EN 13108-1, coeficiente de Los Angeles <=25, adequado para tráfego T0, segundo PG-3. Segundo NP EN 13043. (material) | 0.104 | 1077.12 | 112.020 |
| mt01arp060b | t | Filer calcário, para mistura betuminosa a quente. (material) | 0.005 | 4771.19 | 23.856 |
| mt14ebc020fbe1b | t | Betume asfáltico B35/50, segundo PG-3. (material) | 0.005 | 47569.08 | 237.845 |
| mt01arp120ccpm | t | Material granular para a fabricação de mistura betuminosa a quente BBTM 11B, segundo EN 13108-2, coeficiente de Los Angeles <=15, adequado para tráfego T00, segundo PG-3. Segundo NP EN 13043. (material) | 0.061 | 1180.7 | 72.023 |
| mt01arp060c | t | Filer calcário, para mistura betuminosa a quente. (material) | 0.004 | 4771.19 | 19.085 |
| mt14ebc020gjX1h | t | Betume asfáltico modificado com polímeros BM-3c, segundo PG-3. (material) | 0.003 | 67458.59 | 202.376 |
| mq10csc010 | h | Central descontínua para tratamento de materiais com cimento, de 160 t/h. (equipamento) | 0.006 | 9337.6 | 56.026 |
| mq04tkt010 | t·km | Transporte de inertes. (equipamento) | 9.405 | 11.11 | 104.490 |
| mq04cab010d | h | Camião basculante de 14 t de carga, de 184 kW. (equipamento) | 0.019 | 4224.15 | 80.259 |
| mq01mot010b | h | Motoniveladora de 154 kW. (equipamento) | 0.006 | 8082.44 | 48.495 |
| mq02cia020j | h | Camião cisterna, de 8 m³ de capacidade. (equipamento) | 0.013 | 11457.31 | 148.945 |
| mq02rov010i | h | Compactador monocilíndrico vibrante auto-propulsado, de 129 kW, de 16,2 t, largura de trabalho 213,4 cm. (equipamento) | 0.006 | 6723.68 | 40.342 |
| mq01pan010a | h | Pá carregadora sobre pneus de 120 kW/1,9 m³. (equipamento) | 0.019 | 4341.79 | 82.494 |
| mq02cia020f | h | Camião cisterna equipamento para rega, de 8 m³ de capacidade. (equipamento) | 0.011 | 11852.38 | 130.376 |
| mq11bar010 | h | Varredora rebocada com motor auxiliar. (equipamento) | 0.007 | 6424.38 | 44.971 |
| mq10mbc010 | h | Central asfáltica continua para fabricação de mistura betuminosa a quente, de 200 t/h. (equipamento) | 0.013 | 33348.58 | 433.532 |
| mq04tkt020 | t·km | Transporte de aglomerado. (equipamento) | 7.524 | 11.11 | 83.592 |
| mq04deq010 | Ud | Deslocamento de maquinaria de fabrico de mistura betuminosa a quente. (equipamento) | 1 | 111.16 | 111.160 |
| mq11ext030 | h | Espalhadora asfáltica sobre rastos, de 81 kW. (equipamento) | 0.013 | 21898.01 | 284.674 |
| mq02rot030b | h | Compactador tandem auto-propulsado, de 63 kW, de 9,65 t, largura de trabalho 168 cm. (equipamento) | 0.013 | 4424.89 | 57.524 |
| mq11com010 | h | Compactador de pneus auto-propulsado, de 12/22 t. (equipamento) | 0.013 | 6281.19 | 81.655 |
| mo041 | h | Oficial de 1ª construção de obra civil. (mão de obra) | 0.022 | 627.12 | 13.797 |
| mo087 | h | Ajudante de construção de obra civil. (mão de obra) | 0.033 | 402.07 | 13.268 |
| % | % | Custos directos complementares | 2 % | 3787.569 | 75.751 |
|  |  | Custos directos |  |  | 3863.320 |

Resíduos:
- colocação: mt01arp100c Material granular para a fabricação de SC40, adequado para tráfego T0, segundo PG-3. Segundo NP EN 13043; factor de resíduo 0.009
- colocação: mt08cet020c Cimento CEM II / A-V 32,5 N, a granel, segundo NP EN 197-1; factor de resíduo 0.0063
- colocação: mt14ebc010a Emulsão betuminosa, tipo ECR-1, à base de betume asfáltico, segundo PG-3; factor de resíduo 0.0105
- colocação: mt01arp120acca; factor de resíduo 0.00760465
- colocação: mt01arp060a Filer calcário, para mistura betuminosa a quente; factor de resíduo 0.003
- colocação: mt14ebc020ead1b Betume asfáltico B35/50, segundo PG-3; factor de resíduo 0.0105
- colocação: mt01arp120bche; factor de resíduo 0.00750328
- colocação: mt01arp060b Filer calcário, para mistura betuminosa a quente; factor de resíduo 0.003
- colocação: mt14ebc020fbe1b Betume asfáltico B35/50, segundo PG-3; factor de resíduo 0.0105
- colocação: mt01arp120ccpm; factor de resíduo 0.00724983
- colocação: mt01arp060c Filer calcário, para mistura betuminosa a quente; factor de resíduo 0.003
- colocação: mt14ebc020gjX1h Betume asfáltico modificado com polímeros BM-3c, segundo PG-3; factor de resíduo 0.007

## Recursos

**mt01arp100c** t Material granular para a fabricação de SC40, adequado para tráfego T0, segundo PG-3. Segundo NP EN 13043
Dados técnicos: Custo energético 75.000 MJ; Emissão de CO2 4.000 kg; Código LER 01 04 08; Massa do elemento 1000 kg; Volume 0.666667 m3

**mt08cet020c** t Cimento CEM II / A-V 32,5 N, a granel, segundo NP EN 197-1
Dados técnicos: Custo energético 6740.000 MJ; Emissão de CO2 880.000 kg; Código LER 17 01 01; Massa do elemento 1000 kg; Volume 0.666667 m3

**mt14ebc010a** kg Emulsão betuminosa, tipo ECR-1, à base de betume asfáltico, segundo PG-3
Dados técnicos: Custo energético 31.940 MJ; Emissão de CO2 0.230 kg; Código LER 17 03 02; Massa do elemento 1 kg; Volume 0.001 m3

**mt01arp120acca** t Material granular para a fabricação de mistura betuminosa a quente AC 32 base S
Dados técnicos: Custo energético 75.000 MJ; Emissão de CO2 4.000 kg; Código LER 01 04 08; Massa do elemento 1000 kg; Volume 0.666667 m3

**mt01arp060a** t Filer calcário, para mistura betuminosa a quente
Dados técnicos: Custo energético 75.000 MJ; Emissão de CO2 4.000 kg; Código LER 01 04 08; Massa do elemento 1000 kg; Volume 0.666667 m3

**mt14ebc020ead1b** t Betume asfáltico B35/50, segundo PG-3
Dados técnicos: Custo energético 49230.000 MJ; Emissão de CO2 270.000 kg; Código LER 17 03 02; Massa do elemento 1000 kg; Volume 1 m3

**mt01arp120bche** t Material granular para a fabricação de mistura betuminosa a quente AC 22 bin D
Dados técnicos: Custo energético 75.000 MJ; Emissão de CO2 4.000 kg; Código LER 01 04 08; Massa do elemento 1000 kg; Volume 0.666667 m3

**mt01arp060b** t Filer calcário, para mistura betuminosa a quente
Dados técnicos: Custo energético 75.000 MJ; Emissão de CO2 4.000 kg; Código LER 01 04 08; Massa do elemento 1000 kg; Volume 0.666667 m3

**mt14ebc020fbe1b** t Betume asfáltico B35/50, segundo PG-3
Dados técnicos: Custo energético 49230.000 MJ; Emissão de CO2 270.000 kg; Código LER 17 03 02; Massa do elemento 1000 kg; Volume 1 m3

**mt01arp120ccpm** t Material granular para a fabricação de mistura betuminosa a quente BBTM 11B
Dados técnicos: Custo energético 75.000 MJ; Emissão de CO2 4.000 kg; Código LER 01 04 08; Massa do elemento 1000 kg; Volume 0.666667 m3

**mt01arp060c** t Filer calcário, para mistura betuminosa a quente
Dados técnicos: Custo energético 75.000 MJ; Emissão de CO2 4.000 kg; Código LER 01 04 08; Massa do elemento 1000 kg; Volume 0.666667 m3

**mt14ebc020gjX1h** t Betume asfáltico modificado com polímeros BM-3c, segundo PG-3
Dados técnicos: Custo energético 52160.000 MJ; Emissão de CO2 470.000 kg; Código LER 17 03 02; Massa do elemento 1000 kg; Volume 1 m3
