# Lancil pré-fabricado de betão

- Propriedade do ficheiro: CYPE Ingenieros S.A.
- Formato: FIEBDC-3/2016
- Programa: Gerador de preços para construção civil. CYPE Ingenieros, S.A.
- Data: 19/04/2024
- Âmbito geográfico: Cabo Verde
- Moeda: CVE
- Custos indirectos: 3 %
- IVA: 15 %

## M Pavimentos urbanos

### ML Bordaduras e limites de pavimentos

#### MLB Lancis

**MLB010** m Lancil pré-fabricado de betão.
Peças de lancil recto de betão, monocamada, com secção normalizada pedonal A1 (20x14) cm, classe climática B (absorção <=6%), classe resistente à abrasão H (cobertor <=23 mm) e classe resistente à flexão S (R-3,5 N/mm²), de 50 cm de comprimento, segundo EN 1340, colocadas sobre base de betão simples (C20/25 (X0(P); D25; S2; Cl 1,0)) de espessura uniforme de 20 cm e 10 cm de largura de cada lado do lancil, betonagem desde camião, espalhamento e vibração, com acabamento com pré-execução de mestras e nivelado, segundo pendentes do projecto e colocado sobre solo de fundação com índice CBR > 5 (California Bearing Ratio), não incluído neste preço; posterior enchimento de juntas de largura máxima 5 mm com argamassa de cimento, confeccionada em obra, dosificação 1:6. Inclusive topes ou contrafortes de 1/3 e 2/3 da altura do lancil, do lado da faixa de rodagem e do outro lado respectivamente, com um mínimo de 10 cm, salvo no caso de pavimentos flexíveis.
Inclui: Marcação de alinhamentos e níveis. Derramamento e espalhamento do betão em camada de apoio. Colocação, fixação e nivelação das peças, incluindo topes ou contrafortes. Enchimento de juntas com argamassa de cimento.
Critério de medição de projecto: Comprimento medido segundo documentação gráfica de Projecto.
Critério de medição de obra: Medir-se-á o comprimento realmente executado segundo especificações de Projecto.

| Código | Un | Descrição | Rendimento | Preço | Importância |
|---|---|---|---|---|---|
| mt10hmf020Da | m³ | Betão simples C20/25 (X0(P); D25; S2; Cl 1,0), fabricado em central, segundo NP EN 206. (material) | 0.082 | 12436.96 | 1019.831 |
| mt08aaa010a | m³ | Água. (material) | 0.006 | 192.63 | 1.156 |
| mt01arg005a | t | Areia de pedreira, para argamassa preparada em obra. (material) | 0.007 | 2074.39 | 14.521 |
| mt08cem000m | kg | Cimento cinzento em sacos. (material) | 1 | 17.12 | 17.120 |
| mt18jbg010aa | Ud | Lancil recto de betão, monocamada, com secção normalizada pedonal A1 (20x14) cm, classe climática B (absorção <=6%), classe resistente à abrasão H (cobertor <=23 mm) e classe resistente à flexão S (R-3,5 N/mm²), de 50 cm de comprimento, segundo EN 1340. (material) | 2.1 | 409.49 | 859.929 |
| mq06hor010 | h | Betoneira eléctrica com uma capacidade de amassadura de 160 l. (equipamento) | 0.006 | 329.34 | 1.976 |
| mo041 | h | Oficial de 1ª construção de obra civil. (mão de obra) | 0.353 | 622.24 | 219.651 |
| mo087 | h | Ajudante de construção de obra civil. (mão de obra) | 0.393 | 398.94 | 156.783 |
| % | % | Custos directos complementares | 2 % | 2290.967 | 45.819 |
|  |  | Custos directos |  |  | 2336.786 |

Resíduos:
- colocação: mt10hmf020Da Betão simples C20/25 (X0(P); D25; S2; Cl 1,0), fabricado em central, segundo NP EN 206; factor de resíduo 0.00136377
- colocação: mt01arg005a Areia de pedreira, para argamassa preparada em obra; factor de resíduo 0.00501329
- colocação: mt08cem000m Cimento cinzento em sacos; factor de resíduo 0.0063
- colocação: mt18jbg010aa; factor de resíduo 0.0251444

## Recursos

**mt10hmf020Da** m³ Betão simples C20/25 (X0(P); D25; S2; Cl 1,0), fabricado em central, segundo NP EN 206
Dados técnicos: Custo energético 1840.000 MJ; Emissão de CO2 230.000 kg; Código LER 17 01 01; Massa do elemento 2300 kg; Volume 1.533333 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt18jbg010aa** Ud Lancil recto de betão
Dados técnicos: Custo energético 2.636 MJ; Emissão de CO2 9.007 kg; Código LER 17 01 01; Massa do elemento 60 kg; Volume 0.04 m3
Resíduos:
- embalagem: re170201 Madeira; rendimento 0.004 kg
- embalagem: re170203 Plástico; rendimento 0.003 kg
