# Lancil de madeira

- Propriedade do ficheiro: CYPE Ingenieros S.A.
- Formato: FIEBDC-3/2016
- Programa: Gerador de preços para construção civil. CYPE Ingenieros, S.A.
- Data: 19/04/2024
- Âmbito geográfico: Cabo Verde
- Moeda: CVE
- Custos indirectos: 3 %
- IVA: 15 %

## M Pavimentos urbanos

### ML Bordaduras e limites de pavimentos

#### MLB Lancis

**MLB030** m Lancil de madeira.
Lancil de madeira de pinheiro-bravo (Pinus pinaster), de 18x6 cm de secção, cor castanho, tratada em autoclave através do método Bethell, com classe de risco 4 segundo NP EN 335, com arestas arredondadas na face superior, fixado horizontalmente sobre base de betão simples C20/25 (X0(P); D25; S2; Cl 1,0) de 20 cm de espessura e 10 cm de largura de cada lado do lancil, betonagem desde camião, espalhamento e vibração, com acabamento com pré-execução de mestras e nivelado, segundo pendentes do projecto e colocado sobre solo de fundação com índice CBR > 5 (California Bearing Ratio), não incluído neste preço. Inclusive elementos de ancoragem e limpeza.
Inclui: Marcação de alinhamentos e níveis. Derramamento e espalhamento do betão em camada de apoio. Disposição, aprumo e nivelamento. Fixação do lancil de madeira à base.
Critério de medição de projecto: Comprimento medido segundo documentação gráfica de Projecto.
Critério de medição de obra: Medir-se-á o comprimento realmente executado segundo especificações de Projecto.

| Código | Un | Descrição | Rendimento | Preço | Importância |
|---|---|---|---|---|---|
| mt10hmf020Da | m³ | Betão simples C20/25 (X0(P); D25; S2; Cl 1,0), fabricado em central, segundo NP EN 206. (material) | 0.062 | 12436.96 | 771.092 |
| mt18jbf010a | m | Lancil de madeira de pinheiro-bravo (Pinus pinaster), acabamento escovado, de 18x6 cm de secção e 122 cm de comprimento, cor castanho, com arestas arredondadas na face superior, tratada em autoclave através do método Bethell, com classe de risco 4 segundo NP EN 335. (material) | 1.2 | 1558.55 | 1870.260 |
| mt18mva085a | Ud | Bucha expansiva metálica e tira-fundo, para fixação de elementos de madeira sobre suporte base de betão. (material) | 1 | 193 | 193.000 |
| mo041 | h | Oficial de 1ª construção de obra civil. (mão de obra) | 0.3 | 622.24 | 186.672 |
| mo087 | h | Ajudante de construção de obra civil. (mão de obra) | 0.343 | 398.94 | 136.836 |
| % | % | Custos directos complementares | 2 % | 3157.860 | 63.157 |
|  |  | Custos directos |  |  | 3221.017 |

Resíduos:
- colocação: mt10hmf020Da Betão simples C20/25 (X0(P); D25; S2; Cl 1,0), fabricado em central, segundo NP EN 206; factor de resíduo 0.00136377
- colocação: mt18jbf010a; factor de resíduo 0.00840669

## Recursos

**mt10hmf020Da** m³ Betão simples C20/25 (X0(P); D25; S2; Cl 1,0), fabricado em central, segundo NP EN 206
Dados técnicos: Custo energético 1840.000 MJ; Emissão de CO2 230.000 kg; Código LER 17 01 01; Massa do elemento 2300 kg; Volume 1.533333 m3

**mt18jbf010a** m Lancil de madeira de pinheiro-bravo (Pinus pinaster)
Dados técnicos: Custo energético 361.731 MJ; Emissão de CO2 -11.005 kg; Código LER 17 02 01; Massa do elemento 5.83 kg; Volume 0.0053 m3
Resíduos:
- embalagem: re170203 Plástico. (componente de resíduo); rendimento 0.003 kg; Código LER 17 02 03; Massa do elemento 1 kg; Volume 0.001667 m3

**mt18mva085a** Ud Bucha expansiva metálica e tira-fundo, para fixação de elementos de madeira sobre suporte base de betão
Dados técnicos: Custo energético 0.289 MJ; Emissão de CO2 0.016 kg; Código LER 17 04 05; Massa do elemento 0.021 kg; Volume 0.00001 m3
Resíduos:
- embalagem: re150101 Embalagens de papel e cartão. (componente de resíduo); rendimento 0.002 kg; Código LER 15 01 01; Massa do elemento 1 kg; Volume 0.001333 m3
- embalagem: re170203 Plástico; rendimento 0.001 kg
