# Empedrado

- Propriedade do ficheiro: CYPE Ingenieros S.A.
- Formato: FIEBDC-3/2016
- Programa: Gerador de preços para construção civil. CYPE Ingenieros, S.A.
- Data: 12/11/2025
- Âmbito geográfico: Cabo Verde
- Moeda: CVE
- Custos indirectos: 3 %
- IVA: 15 %

## M Pavimentos urbanos

### MP Pavimentos urbanos

#### MPP De pedra natural

**MPP030** m² Empedrado.
Empedrado realizado com inerte de seixo rolado de 10 a 12 mm de tamanho máximo, colocado a topo, com disposição irregular, sobre camada de argamassa de cimento CEM II/B-P 32,5 N tipo M-7,5, de 60 mm de espessura. Inclusive marcação, colocação e remoção de cofragens, rega e enchimento de juntas com leitada de cimento, remoção em fresco dos restos de leitada e limpeza final.
Inclui: Marcação. Colocação de cofragens. Espalhamento da camada de argamassa. Colocação individual dos inertes. Aplicação da leitada de cimento. Remoção de cofragens. Limpeza final.
Critério de medição de projecto: Superfície medida em projecção horizontal, segundo documentação gráfica de Projecto.
Critério de medição de obra: Medir-se-á, em projecção horizontal, a superfície realmente executada segundo especificações de Projecto.

| Código | Un | Descrição | Rendimento | Preço | Importância |
|---|---|---|---|---|---|
| mt09mor010d | m³ | Argamassa de cimento CEM II/B-L 32,5 N tipo M-7,5, confeccionada em obra com 270 kg/m³ de cimento e uma proporção em volume 1/5. (material) | 0.06 | 15857.85 | 951.471 |
| mt01arp170a | t | Seixos rolados seleccionados, de 10 a 12 mm de tamanho máximo, para empedrados. (material) | 0.016 | 2618.33 | 41.893 |
| mt09lec020a | m³ | Leitada de cimento CEM II/B-L 32,5 N 1/2. (material) | 0.002 | 16947.02 | 33.894 |
| mt08aaa010a | m³ | Água. (material) | 0.01 | 194.49 | 1.945 |
| mo041 | h | Oficial de 1ª construção de obra civil. (mão de obra) | 2.646 | 654.61 | 1732.098 |
| mo087 | h | Ajudante de construção de obra civil. (mão de obra) | 2.646 | 419.67 | 1110.447 |
| % | % | Custos directos complementares | 2 % | 3871.748 | 77.435 |
|  |  | Custos directos |  |  | 3949.183 |

Resíduos:
- colocação: mt09mor010d; factor de resíduo 0.0036
- colocação: mt01arp170a Seixos rolados seleccionados, de 10 a 12 mm de tamanho máximo, para empedrados; factor de resíduo 0.00373185

## Recursos

**mt09mor010d** m³ Argamassa de cimento CEM II/B-L 32,5 N tipo M-7,5
Dados técnicos: Custo energético 3724.000 MJ; Emissão de CO2 323.000 kg; Código LER 17 01 01; Massa do elemento 1900 kg; Volume 1.266667 m3

**mt01arp170a** t Seixos rolados seleccionados, de 10 a 12 mm de tamanho máximo, para empedrados
Dados técnicos: Custo energético 75.000 MJ; Emissão de CO2 4.000 kg; Código LER 17 05 04; Massa do elemento 1000 kg; Volume 0.625 m3

**mt09lec020a** m³ Leitada de cimento CEM II/B-L 32,5 N 1/2
Dados técnicos: Custo energético 1507.560 MJ; Emissão de CO2 283.943 kg; Código LER 17 01 01; Massa do elemento 637.5 kg; Volume 0.425 m3

**mt08aaa010a** m³ Água
Dados técnicos: Custo energético 60.000 MJ; Emissão de CO2 30.000 kg
