# Marca rodoviária transversal

- Propriedade do ficheiro: CYPE Ingenieros S.A.
- Formato: FIEBDC-3/2016
- Programa: Gerador de preços para construção civil. CYPE Ingenieros, S.A.
- Data: 19/04/2024
- Âmbito geográfico: Cabo Verde
- Moeda: CVE
- Custos indirectos: 3 %
- IVA: 15 %

## M Pavimentos urbanos

### MS Sinalização viária

#### MSH Sinalização horizontal

**MSH020** m Marca rodoviária transversal.
Aplicação mecânica com máquina de accionamento manual de tinta alcídica cor branca, para marca rodoviária transversal contínua, de 40 cm de largura, para linha de paragem. Inclusive microesferas de vidro, para conseguir efeito retrorreflectora em seco e com húmidade ou chuva.
Inclui: Varredura através de varredora mecânica. Pré-marcação. Aplicação mecânica da mistura com máquina de accionamento manual.
Critério de medição de projecto: Comprimento medido segundo documentação gráfica de Projecto.
Critério de medição de obra: Medir-se-á, o comprimento realmente executado segundo especificações de Projecto.

| Código | Un | Descrição | Rendimento | Preço | Importância |
|---|---|---|---|---|---|
| mt27mvh030a | kg | Tinta alcídica cor branca, segundo NP EN 1871. (material) | 0.288 | 485.73 | 139.890 |
| mt27mvh100b | kg | Microesferas de vidro. (material) | 0.18 | 337.75 | 60.795 |
| mq11bar010 | h | Varredora rebocada com motor auxiliar. (equipamento) | 0.001 | 6364.41 | 6.364 |
| mq08war010a | h | Máquina manual, para pintar marcas rodoviárias sobre faixa de rodagem. (equipamento) | 0.006 | 3207.5 | 19.245 |
| mo041 | h | Oficial de 1ª construção de obra civil. (mão de obra) | 0.024 | 622.24 | 14.934 |
| mo087 | h | Ajudante de construção de obra civil. (mão de obra) | 0.013 | 398.94 | 5.186 |
| % | % | Custos directos complementares | 2 % | 246.414 | 4.928 |
|  |  | Custos directos |  |  | 251.342 |

Resíduos:
- colocação: mt27mvh030a Tinta alcídica cor branca, segundo NP EN 1871; factor de resíduo 0.055
- colocação: mt27mvh100b Microesferas de vidro; factor de resíduo 0.011

## Recursos

**mt27mvh030a** kg Tinta alcídica cor branca, segundo NP EN 1871
Dados técnicos: Custo energético 27.070 MJ; Emissão de CO2 1.204 kg; Código LER 08 01 11; Massa do elemento 1 kg; Volume 0.001111 m3
Resíduos:
- embalagem: re170203 Plástico. (componente de resíduo); rendimento 0.032 kg; Código LER 17 02 03; Massa do elemento 1 kg; Volume 0.001667 m3

**mt27mvh100b** kg Microesferas de vidro
Dados técnicos: Custo energético 14.960 MJ; Emissão de CO2 1.120 kg; Código LER 17 02 02; Massa do elemento 1 kg; Volume 0.001 m3
