# Marca rodoviária transversal

- Propriedade do ficheiro: CYPE Ingenieros S.A.
- Formato: FIEBDC-3/2016
- Programa: Gerador de preços para construção civil. CYPE Ingenieros, S.A.
- Data: 19/04/2024
- Âmbito geográfico: Cabo Verde
- Moeda: CVE
- Custos indirectos: 3 %
- IVA: 15 %

## M Pavimentos urbanos

### MS Sinalização viária

#### MSH Sinalização horizontal

**MSH020** m Marca rodoviária transversal.
Aplicação mecânica com máquina de accionamento manual de tinta alcídica cor branca, para marca rodoviária transversal descontínua, de 50 cm de largura, para passagem para peões e passagem para ciclistas. Inclusive microesferas de vidro, para conseguir efeito retrorreflectora em seco.
Inclui: Varredura através de varredora mecânica. Pré-marcação. Aplicação mecânica da mistura com máquina de accionamento manual.
Critério de medição de projecto: Comprimento medido segundo documentação gráfica de Projecto.
Critério de medição de obra: Medir-se-á, o comprimento realmente executado segundo especificações de Projecto.

| Código | Un | Descrição | Rendimento | Preço | Importância |
|---|---|---|---|---|---|
| mt27mvh030a | kg | Tinta alcídica cor branca, segundo NP EN 1871. (material) | 0.252 | 485.73 | 122.404 |
| mt27mvh100a | kg | Microesferas de vidro. (material) | 0.168 | 241.25 | 40.530 |
| mq11bar010 | h | Varredora rebocada com motor auxiliar. (equipamento) | 0.001 | 6364.41 | 6.364 |
| mq08war010a | h | Máquina manual, para pintar marcas rodoviárias sobre faixa de rodagem. (equipamento) | 0.006 | 3207.5 | 19.245 |
| mo041 | h | Oficial de 1ª construção de obra civil. (mão de obra) | 0.024 | 622.24 | 14.934 |
| mo087 | h | Ajudante de construção de obra civil. (mão de obra) | 0.013 | 398.94 | 5.186 |
| % | % | Custos directos complementares | 2 % | 208.663 | 4.173 |
|  |  | Custos directos |  |  | 212.836 |

Resíduos:
- colocação: mt27mvh030a Tinta alcídica cor branca, segundo NP EN 1871; factor de resíduo 0.055
- colocação: mt27mvh100a Microesferas de vidro; factor de resíduo 0.011

## Recursos

**mt27mvh030a** kg Tinta alcídica cor branca, segundo NP EN 1871
Dados técnicos: Custo energético 27.070 MJ; Emissão de CO2 1.204 kg; Código LER 08 01 11; Massa do elemento 1 kg; Volume 0.001111 m3
Resíduos:
- embalagem: re170203 Plástico. (componente de resíduo); rendimento 0.032 kg; Código LER 17 02 03; Massa do elemento 1 kg; Volume 0.001667 m3

**mt27mvh100a** kg Microesferas de vidro
Dados técnicos: Custo energético 14.960 MJ; Emissão de CO2 1.120 kg; Código LER 17 02 02; Massa do elemento 1 kg; Volume 0.001 m3
