# Marca rodoviária transversal

- Propriedade do ficheiro: CYPE Ingenieros S.A.
- Formato: FIEBDC-3/2016
- Programa: Gerador de preços para construção civil. CYPE Ingenieros, S.A.
- Data: 19/04/2024
- Âmbito geográfico: Cabo Verde
- Moeda: CVE
- Custos indirectos: 3 %
- IVA: 15 %

## M Pavimentos urbanos

### MS Sinalização viária

#### MSH Sinalização horizontal

**MSH020** m Marca rodoviária transversal.
Aplicação manual de tinta plástica para exterior, à base de resinas acrílicas, cor branca, acabamento acetinado, textura lisa, para marca rodoviária transversal descontínua, de 40 cm de largura, para linha de cedência de passagem. Inclusive microesferas de vidro, para conseguir efeito retrorreflectora em seco e com húmidade ou chuva.
Inclui: Varredura através de varredora mecânica. Pré-marcação. Aplicação manual da mistura.
Critério de medição de projecto: Comprimento medido segundo documentação gráfica de Projecto.
Critério de medição de obra: Medir-se-á, o comprimento realmente executado segundo especificações de Projecto.

| Código | Un | Descrição | Rendimento | Preço | Importância |
|---|---|---|---|---|---|
| mt27mvp010e | l | Tinta plástica para exterior, à base de resinas acrílicas, cor branca, acabamento acetinado, textura lisa (material) | 0.08 | 2546.01 | 203.681 |
| mt27mvh100b | kg | Microesferas de vidro. (material) | 0.05 | 337.75 | 16.888 |
| mo041 | h | Oficial de 1ª construção de obra civil. (mão de obra) | 0.032 | 622.24 | 19.912 |
| mo087 | h | Ajudante de construção de obra civil. (mão de obra) | 0.016 | 398.94 | 6.383 |
| % | % | Custos directos complementares | 2 % | 246.864 | 4.937 |
|  |  | Custos directos |  |  | 251.801 |

Resíduos:
- colocação: mt27mvp010e Tinta plástica para exterior, à base de resinas acrílicas, cor branca, acabamento acetinado, textura lisa; factor de resíduo 0.0275
- colocação: mt27mvh100b Microesferas de vidro; factor de resíduo 0.011

## Recursos

**mt27mvp010e** l Tinta plástica para exterior, à base de resinas acrílicas, cor branca, acabamento acetinado, textura lisa
Dados técnicos: Custo energético 31.337 MJ; Emissão de CO2 1.599 kg; Código LER 08 01 11; Massa do elemento 1.7 kg; Volume 0.001889 m3
Resíduos:
- embalagem: re170203 Plástico. (componente de resíduo); rendimento 0.032 kg; Código LER 17 02 03; Massa do elemento 1 kg; Volume 0.001667 m3

**mt27mvh100b** kg Microesferas de vidro
Dados técnicos: Custo energético 14.960 MJ; Emissão de CO2 1.120 kg; Código LER 17 02 02; Massa do elemento 1 kg; Volume 0.001 m3
