# Marca rodoviária de rebordo

- Propriedade do ficheiro: CYPE Ingenieros S.A.
- Formato: FIEBDC-3/2016
- Programa: Gerador de preços para construção civil. CYPE Ingenieros, S.A.
- Data: 19/04/2024
- Âmbito geográfico: Cabo Verde
- Moeda: CVE
- Custos indirectos: 3 %
- IVA: 15 %

## M Pavimentos urbanos

### MS Sinalização viária

#### MSH Sinalização horizontal

**MSH040** m Marca rodoviária de rebordo.
Aplicação manual de tinta plástica para exterior, à base de resinas acrílicas, cor preto, acabamento acetinado, textura lisa, para marca rodoviária de rebordo, de 20 cm de largura.
Inclui: Varredura através de varredora mecânica. Aplicação manual da mistura.
Critério de medição de projecto: Comprimento medido segundo documentação gráfica de Projecto.
Critério de medição de obra: Medir-se-á o comprimento realmente executado segundo especificações de Projecto.

| Código | Un | Descrição | Rendimento | Preço | Importância |
|---|---|---|---|---|---|
| mt27mvh020c | kg | Tinta plástica para exterior, à base de resinas acrílicas, cor preto, acabamento acetinado, textura lisa, segundo NP EN 1871. (material) | 0.144 | 353.84 | 50.953 |
| mo041 | h | Oficial de 1ª construção de obra civil. (mão de obra) | 0.055 | 622.24 | 34.223 |
| mo087 | h | Ajudante de construção de obra civil. (mão de obra) | 0.028 | 398.94 | 11.170 |
| % | % | Custos directos complementares | 2 % | 96.346 | 1.927 |
|  |  | Custos directos |  |  | 98.273 |

Resíduos:
- colocação: mt27mvh020c; factor de resíduo 0.055

## Recursos

**mt27mvh020c** kg Tinta plástica para exterior
Dados técnicos: Custo energético 19.710 MJ; Emissão de CO2 1.004 kg; Código LER 08 01 11; Massa do elemento 1 kg; Volume 0.001111 m3
Resíduos:
- embalagem: re170203 Plástico. (componente de resíduo); rendimento 0.032 kg; Código LER 17 02 03; Massa do elemento 1 kg; Volume 0.001667 m3
