# Equipamento biosaudável, tipo esqui de fundo

- Propriedade do ficheiro: CYPE Ingenieros S.A.
- Formato: FIEBDC-3/2016
- Programa: Gerador de preços para construção civil. CYPE Ingenieros, S.A.
- Data: 19/04/2024
- Âmbito geográfico: Cabo Verde
- Moeda: CVE
- Custos indirectos: 3 %
- IVA: 15 %

## T Equipamento urbano

### TB Parques biosaudáveis

#### TBB Para a terceira idade

**TBB040** Ud Equipamento biosaudável, tipo esqui de fundo.
Equipamento biosaudável, tipo esqui de fundo, para um utilizador, de tubo de aço galvanizado pintado em forno, de 137x64x140 cm. Colocação em obra: com buchas químicas, sobre uma superfície base.
Critérios considerados na determinação do preço da unidade de obra: O preço não inclui a superfície base.
Inclui: Marcação. Fixação do equipamento biosaudável.
Critério de medição de projecto: Número de unidades previstas, segundo documentação gráfica de Projecto.
Critério de medição de obra: Medir-se-á o número de unidades realmente executadas segundo especificações de Projecto.

| Código | Un | Descrição | Rendimento | Preço | Importância |
|---|---|---|---|---|---|
| mt50spl105b | Ud | Fixação composta por bucha química, anilha e parafuso de aço. (material) | 4 | 917.15 | 3668.600 |
| mt52jbs040a | Ud | Equipamento biosaudável, tipo esqui de fundo, para um utilizador, formado por poste de tubo de aço galvanizado pintado em forno, estrutura suporte tubular, pedais de material plástico, punhos de material plástico, placa base com quatro pontos de ancoragem, tampa anti-vandalismo para a protecção das ancoragens, parafusos de aço galvanizado e porcas autoblocantes, de 137x64x140 cm, com zona de segurança de 6 m²; para a realização de exercícios de melhoria da coordenação e fortalecimento da musculatura de braços, pernas e anca por pessoas da terceira idade. (material) | 1 | 109858.54 | 109858.540 |
| mo041 | h | Oficial de 1ª construção de obra civil. (mão de obra) | 1.89 | 622.24 | 1176.034 |
| mo087 | h | Ajudante de construção de obra civil. (mão de obra) | 1.89 | 398.94 | 753.997 |
| % | % | Custos directos complementares | 2 % | 115457.171 | 2309.143 |
|  |  | Custos directos |  |  | 117766.314 |

## Recursos

**mt52jbs040a** Ud Equipamento biosaudável
Dados técnicos: Custo energético 1506.047 MJ; Emissão de CO2 128.459 kg
Resíduos:
- embalagem: re150101 Embalagens de papel e cartão. (componente de resíduo); rendimento 1.436 kg; Código LER 15 01 01; Massa do elemento 1 kg; Volume 0.001333 m3
