# Equipamento biosaudável, tipo bicicleta

- Propriedade do ficheiro: CYPE Ingenieros S.A.
- Formato: FIEBDC-3/2016
- Programa: Gerador de preços para construção civil. CYPE Ingenieros, S.A.
- Data: 19/04/2024
- Âmbito geográfico: Cabo Verde
- Moeda: CVE
- Custos indirectos: 3 %
- IVA: 15 %

## T Equipamento urbano

### TB Parques biosaudáveis

#### TBM Para adultos

**TBM010** Ud Equipamento biosaudável, tipo bicicleta.
Equipamento biosaudável, tipo bicicleta, para um utilizador, de tubo de aço galvanizado pintado com tinta de poliéster, de 119x48x123 cm. Colocação em obra: com buchas químicas, sobre uma base de betão.
Inclui: Marcação. Escavação. Betonagem da base de apoio. Fixação do equipamento biosaudável.
Critério de medição de projecto: Número de unidades previstas, segundo documentação gráfica de Projecto.
Critério de medição de obra: Medir-se-á o número de unidades realmente executadas segundo especificações de Projecto.

| Código | Un | Descrição | Rendimento | Preço | Importância |
|---|---|---|---|---|---|
| mt10hmf020Da | m³ | Betão simples C20/25 (X0(P); D25; S2; Cl 1,0), fabricado em central, segundo NP EN 206. (material) | 0.113 | 12436.96 | 1405.376 |
| mt50spl105b | Ud | Fixação composta por bucha química, anilha e parafuso de aço. (material) | 4 | 917.15 | 3668.600 |
| mt52jbs070a | Ud | Equipamento biosaudável, tipo bicicleta, para um utilizador, formado por poste de tubo de aço galvanizado pintado com tinta de poliéster, estrutura suporte tubular, pedais, punhos ergonómicos e assento de polietileno, rolamentos vedados, transmissão de potência através de eixo multinervurado e parafusos de aço inoxidável, de 119x48x123 cm, com zona de segurança de 12 m²; para a realização de exercício cardiovascular da parte inferior do corpo. Segundo NP EN 16630. (material) | 1 | 227774.92 | 227774.920 |
| mo041 | h | Oficial de 1ª construção de obra civil. (mão de obra) | 2.142 | 622.24 | 1332.838 |
| mo087 | h | Ajudante de construção de obra civil. (mão de obra) | 2.142 | 398.94 | 854.529 |
| % | % | Custos directos complementares | 2 % | 235036.263 | 4700.725 |
|  |  | Custos directos |  |  | 239736.988 |

Resíduos:
- colocação: mt10hmf020Da Betão simples C20/25 (X0(P); D25; S2; Cl 1,0), fabricado em central, segundo NP EN 206; factor de resíduo 0.00136377

## Recursos

**mt10hmf020Da** m³ Betão simples C20/25 (X0(P); D25; S2; Cl 1,0), fabricado em central, segundo NP EN 206
Dados técnicos: Custo energético 1840.000 MJ; Emissão de CO2 230.000 kg; Código LER 17 01 01; Massa do elemento 2300 kg; Volume 1.533333 m3

**mt52jbs070a** Ud Equipamento biosaudável
Dados técnicos: Custo energético 1689.602 MJ; Emissão de CO2 129.783 kg
Resíduos:
- embalagem: re150101 Embalagens de papel e cartão. (componente de resíduo); rendimento 1.584 kg; Código LER 15 01 01; Massa do elemento 1 kg; Volume 0.001333 m3
