# Cartaz indicador de circuito de exercícios

- Propriedade do ficheiro: CYPE Ingenieros S.A.
- Formato: FIEBDC-3/2016
- Programa: Gerador de preços para construção civil. CYPE Ingenieros, S.A.
- Data: 19/04/2024
- Âmbito geográfico: Cabo Verde
- Moeda: CVE
- Custos indirectos: 3 %
- IVA: 15 %

## T Equipamento urbano

### TD Equipamentos desportivos

#### TDC Sinalização de circuitos

**TDC020** Ud Cartaz indicador de circuito de exercícios.
Cartaz indicador de circuito de exercícios físicos ao ar livre, de madeira de pinho silvestre, tratada em autoclave, com classe de risco 4 segundo NP EN 335, acabamento com verniz protector, formado por dois postes de 0,15 m de lado e 2,15 m de altura vista, e painel de contraplacado fenólico de 0,90x0,70 m, com parafusos de aço galvanizado, embutidos e protegidos com tampas de segurança, fixado a uma base de betão C20/25 (X0(P); D25; S2; Cl 1,0). Inclusive marcação, escavação manual do terreno e fixação do elemento.
Inclui: Marcação. Escavação com meios manuais. Betonagem da base de apoio. Fixação do elemento.
Critério de medição de projecto: Número de unidades previstas, segundo documentação gráfica de Projecto.
Critério de medição de obra: Medir-se-á o número de unidades realmente executadas segundo especificações de Projecto.

| Código | Un | Descrição | Rendimento | Preço | Importância |
|---|---|---|---|---|---|
| mt10hmf020Da | m³ | Betão simples C20/25 (X0(P); D25; S2; Cl 1,0), fabricado em central, segundo NP EN 206. (material) | 0.3 | 12436.96 | 3731.088 |
| mt52dep210b | Ud | Cartaz indicador de circuito de exercícios físicos ao ar livre, de madeira de pinho silvestre, tratada em autoclave, com classe de risco 4 segundo NP EN 335, acabamento com verniz protector, formado por dois postes de 0,15 m de lado e 2,15 m de altura vista, e painel de contraplacado fenólico de 0,90x0,70 m, com parafusos de aço galvanizado, embutidos e protegidos com tampas de segurança, inclusive elementos de fixação. (material) | 1 | 50663.11 | 50663.110 |
| mo041 | h | Oficial de 1ª construção de obra civil. (mão de obra) | 2.52 | 622.24 | 1568.045 |
| mo087 | h | Ajudante de construção de obra civil. (mão de obra) | 2.898 | 398.94 | 1156.128 |
| % | % | Custos directos complementares | 2 % | 57118.371 | 1142.367 |
|  |  | Custos directos |  |  | 58260.738 |

Resíduos:
- colocação: mt10hmf020Da Betão simples C20/25 (X0(P); D25; S2; Cl 1,0), fabricado em central, segundo NP EN 206; factor de resíduo 0.00136377

## Recursos

**mt10hmf020Da** m³ Betão simples C20/25 (X0(P); D25; S2; Cl 1,0), fabricado em central, segundo NP EN 206
Dados técnicos: Custo energético 1840.000 MJ; Emissão de CO2 230.000 kg; Código LER 17 01 01; Massa do elemento 2300 kg; Volume 1.533333 m3

**mt52dep210b** Ud Cartaz indicador de circuito de exercícios físicos ao ar livre
Dados técnicos: Custo energético 9791.121 MJ; Emissão de CO2 -128.236 kg
Resíduos:
- embalagem: re150101 Embalagens de papel e cartão. (componente de resíduo); rendimento 3.585 kg; Código LER 15 01 01; Massa do elemento 1 kg; Volume 0.001333 m3
