# Tabela de minibásquete

- Propriedade do ficheiro: CYPE Ingenieros S.A.
- Formato: FIEBDC-3/2016
- Programa: Gerador de preços para construção civil. CYPE Ingenieros, S.A.
- Data: 30/10/2024
- Âmbito geográfico: Cabo Verde
- Moeda: CVE
- Custos indirectos: 3 %
- IVA: 15 %

## T Equipamento urbano

### TD Equipamentos desportivos

#### TDG Jogos desportivos

**TDG010** Ud Tabela de minibásquete.
Tabela fixa de minibásquete de 3,2 m de altura formada por: poste de tubo de aço de 90 mm de diâmetro e 3 mm de espessura, com curva soldada, quadro de tubo rectangular de 50x30 cm e tirantes de tubo de aço, tudo pintado com pó de poliéster, tabela de contraplacado fenólico, de 120x90 cm e 30 mm de espessura, aro de varão maciço de 20 mm de espessura colocado a uma altura de 2,6 m e rede de algodão com cordas de 6 mm de diâmetro com doze pontos de fixação ao aro, para utilizadores de mais de 6 anos, encastrada 60 cm en uma base de betão C20/25 (X0(P); D25; S2; Cl 1,0).
Critérios considerados na determinação do preço da unidade de obra: O preço inclui a escavação.
Inclui: Marcação. Escavação com meios manuais. Betonagem da base de apoio. Montagem e fixação do equipamento desportivo. Verificação do seu correcto funcionamento.
Critério de medição de projecto: Número de unidades previstas, segundo documentação gráfica de Projecto.
Critério de medição de obra: Medir-se-á o número de unidades realmente executadas segundo especificações de Projecto.

| Código | Un | Descrição | Rendimento | Preço | Importância |
|---|---|---|---|---|---|
| mt52dep220a | Ud | Tabela fixa de minibásquete de 3,2 m de altura formada por: poste de tubo de aço de 90 mm de diâmetro e 3 mm de espessura, com curva soldada, quadro de tubo rectangular de 50x30 cm e tirantes de tubo de aço, tudo pintado com pó de poliéster, tabela de contraplacado fenólico, de 120x90 cm e 30 mm de espessura, aro de varão maciço de 20 mm de espessura colocado a uma altura de 2,6 m e rede de algodão com cordas de 6 mm de diâmetro com doze pontos de fixação ao aro, para utilizadores de mais de 6 anos. (material) | 1 | 112609.74 | 112609.740 |
| mt10hmf020Da | m³ | Betão simples C20/25 (X0(P); D25; S2; Cl 1,0), fabricado em central, segundo NP EN 206. (material) | 0.22 | 12561.61 | 2763.554 |
| mo041 | h | Oficial de 1ª construção de obra civil. (mão de obra) | 1.26 | 627.12 | 790.171 |
| mo087 | h | Ajudante de construção de obra civil. (mão de obra) | 1.89 | 402.07 | 759.912 |
| mo011 | h | Oficial de 1ª montador. (mão de obra) | 2.52 | 644.41 | 1623.913 |
| mo080 | h | Ajudante de montador. (mão de obra) | 2.52 | 402.07 | 1013.216 |
| % | % | Custos directos complementares | 2 % | 119560.506 | 2391.210 |
|  |  | Custos directos |  |  | 121951.716 |

Resíduos:
- colocação: mt10hmf020Da Betão simples C20/25 (X0(P); D25; S2; Cl 1,0), fabricado em central, segundo NP EN 206; factor de resíduo 0.00136377

## Recursos

**mt52dep220a** Ud Tabela fixa de minibásquete de 3,2 m de altura formada por: poste de tubo de aço de 90 mm de diâmetro e 3 mm de
Dados técnicos: Custo energético 2032.381 MJ; Emissão de CO2 71.807 kg
Resíduos:
- embalagem: re150101 Embalagens de papel e cartão. (componente de resíduo); rendimento 3.585 kg; Código LER 15 01 01; Massa do elemento 1 kg; Volume 0.001333 m3

**mt10hmf020Da** m³ Betão simples C20/25 (X0(P); D25; S2; Cl 1,0), fabricado em central, segundo NP EN 206
Dados técnicos: Custo energético 1840.000 MJ; Emissão de CO2 230.000 kg; Código LER 17 01 01; Massa do elemento 2300 kg; Volume 1.533333 m3
