# Tabela de basquetebol

- Propriedade do ficheiro: CYPE Ingenieros S.A.
- Formato: FIEBDC-3/2016
- Programa: Gerador de preços para construção civil. CYPE Ingenieros, S.A.
- Data: 30/10/2024
- Âmbito geográfico: Cabo Verde
- Moeda: CVE
- Custos indirectos: 3 %
- IVA: 15 %

## T Equipamento urbano

### TD Equipamentos desportivos

#### TDG Jogos desportivos

**TDG040** Ud Tabela de basquetebol.
Tabela de basquetebol de madeira lamelada colada com resinas fenólicas, resistente à intempérie, de 180x105x2 cm, para utilizadores de mais de 8 anos, com aro de varão maciço de 20 mm de espessura e 45 cm de diâmetro.
Inclui: Marcação. Montagem e fixação do equipamento desportivo. Verificação do seu correcto funcionamento.
Critério de medição de projecto: Número de unidades previstas, segundo documentação gráfica de Projecto.
Critério de medição de obra: Medir-se-á o número de unidades realmente executadas segundo especificações de Projecto.

| Código | Un | Descrição | Rendimento | Preço | Importância |
|---|---|---|---|---|---|
| mt52dep250 | Ud | Tabela de basquetebol de madeira lamelada colada com resinas fenólicas, resistente à intempérie, de 180x105x2 cm, para utilizadores de mais de 8 anos, com aro de varão maciço de 20 mm de espessura e 45 cm de diâmetro. (material) | 1 | 69385.79 | 69385.790 |
| mo011 | h | Oficial de 1ª montador. (mão de obra) | 0.63 | 644.41 | 405.978 |
| mo080 | h | Ajudante de montador. (mão de obra) | 0.63 | 402.07 | 253.304 |
| % | % | Custos directos complementares | 2 % | 70045.072 | 1400.901 |
|  |  | Custos directos |  |  | 71445.973 |

## Recursos

**mt52dep250** Ud Tabela de basquetebol de madeira lamelada colada com resinas fenólicas
Dados técnicos: Custo energético 945.518 MJ; Emissão de CO2 -17.405 kg
Resíduos:
- embalagem: re150101 Embalagens de papel e cartão. (componente de resíduo); rendimento 3.585 kg; Código LER 15 01 01; Massa do elemento 1 kg; Volume 0.001333 m3
