# Pintura com tinta plástica sobre paramento vertical em campos desportivos

- Propriedade do ficheiro: CYPE Ingenieros S.A.
- Formato: FIEBDC-3/2016
- Programa: Gerador de preços para construção civil. CYPE Ingenieros, S.A.
- Data: 19/04/2024
- Âmbito geográfico: Cabo Verde
- Moeda: CVE
- Custos indirectos: 3 %
- IVA: 15 %

## T Equipamento urbano

### TD Equipamentos desportivos

#### TDM Revestimentos

**TDM020** m² Pintura com tinta plástica sobre paramento vertical em campos desportivos.
Aplicação manual de duas demãos de tinta plástica, anti-deslizante, cor vermelho, acabamento acetinado, textura lisa, (rendimento: 0,13 l/m² cada demão); sobre paramento vertical de betão, para pista desportiva.
Critérios considerados na determinação do preço da unidade de obra: O preço inclui a protecção dos elementos da envolvente que possam ser afectados durante os trabalhos.
Inclui: Preparação e limpeza prévia do suporte. Preparação da mistura. Aplicação de uma demão de primário e uma demão de acabamento.
Critério de medição de projecto: Superfície medida segundo documentação gráfica de Projecto.
Critério de medição de obra: Medir-se-á a superfície realmente executada segundo especificações de Projecto.

| Código | Un | Descrição | Rendimento | Preço | Importância |
|---|---|---|---|---|---|
| mt27pdp010h | kg | Tinta plástica, à base de resinas acrílicas puras emulsionadas em água, cor vermelho, acabamento acetinado, textura lisa, resistente à intempérie, impermeável à água da chuva e permeável ao vapor de água e anti-deslizante; para aplicar com trincha, rolo ou pistola. (material) | 0.26 | 1007.54 | 261.960 |
| mo038 | h | Oficial de 1ª pintor. (mão de obra) | 0.126 | 622.24 | 78.402 |
| mo076 | h | Ajudante de pintor. (mão de obra) | 0.126 | 398.94 | 50.266 |
| % | % | Custos directos complementares | 2 % | 390.628 | 7.813 |
|  |  | Custos directos |  |  | 398.441 |

Resíduos:
- colocação: mt27pdp010h; factor de resíduo 0.0275

## Recursos

**mt27pdp010h** kg Tinta plástica, à base de resinas acrílicas puras emulsionadas em água
Dados técnicos: Custo energético 20.970 MJ; Emissão de CO2 1.066 kg; Código LER 08 01 11; Massa do elemento 1 kg; Volume 0.001111 m3
Resíduos:
- embalagem: re170203 Plástico. (componente de resíduo); rendimento 0.045 kg; Código LER 17 02 03; Massa do elemento 1 kg; Volume 0.001667 m3
