# Poste de iluminação metálico

- Propriedade do ficheiro: CYPE Ingenieros S.A.
- Formato: FIEBDC-3/2016
- Programa: Gerador de preços para construção civil. CYPE Ingenieros, S.A.
- Data: 30/10/2024
- Âmbito geográfico: Cabo Verde
- Moeda: CVE
- Custos indirectos: 3 %
- IVA: 15 %

## T Equipamento urbano

### TI Iluminação viária

#### TIF Postes de iluminação

**TIF010** Ud Poste de iluminação metálico.
Poste de iluminação, modelo Rama Led "SANTA & COLE", de 4700 mm de altura, composto por poste cilíndrico de aço galvanizado pintado, de 127 mm de diâmetro e 1 luminária rectangular de alumínio anodizado, de 25 W de potência máxima, de 1163x200x98 mm, com óptica de alto rendimento de tecnologia led e 24 led de 1 W, classe de protecção I, grau de protecção IP66. Incluindo fundação realizada com betão simples C20/25 (X0(P); D25; S2; Cl 1,0), acessórios e elementos de ancoragem. Totalmente montada, ligada e testada.
Critérios considerados na determinação do preço da unidade de obra: O preço não inclui a escavação.
Inclui: Formação de fundação de betão simples. Preparação da superfície de apoio. Fixação do poste. Colocação da luminária. Ligação. Limpeza do elemento.
Critério de medição de projecto: Número de unidades previstas, segundo documentação gráfica de Projecto.
Critério de medição de obra: Medir-se-á o número de unidades realmente executadas segundo especificações de Projecto.

| Código | Un | Descrição | Rendimento | Preço | Importância |
|---|---|---|---|---|---|
| mt10hmf020Da | m³ | Betão simples C20/25 (X0(P); D25; S2; Cl 1,0), fabricado em central, segundo NP EN 206. (material) | 0.254 | 12561.61 | 3190.649 |
| mt34syc015ja | Ud | Poste de iluminação, modelo Rama Led "SANTA & COLE", de 4700 mm de altura, composto por poste cilíndrico de aço galvanizado pintado, de 127 mm de diâmetro e 1 luminária rectangular de alumínio anodizado, de 25 W de potência máxima, de 1163x200x98 mm, com óptica de alto rendimento de tecnologia led e 24 led de 1 W, classe de protecção I, grau de protecção IP66, inclusive placa base e pernos de ancoragem. (material) | 1 | 303055.06 | 303055.060 |
| mq07cce010a | h | Camião com cesta elevatória de braço articulado de 16 m de altura máxima de trabalho e 260 kg de carga máxima. (equipamento) | 0.22 | 5348.03 | 1176.567 |
| mo020 | h | Oficial de 1ª construção. (mão de obra) | 0.378 | 627.12 | 237.051 |
| mo113 | h | Operário não qualificado construção. (mão de obra) | 0.252 | 386.89 | 97.496 |
| mo003 | h | Oficial de 1ª electricista. (mão de obra) | 0.63 | 644.41 | 405.978 |
| mo102 | h | Ajudante de electricista. (mão de obra) | 0.63 | 401.31 | 252.825 |
| % | % | Custos directos complementares | 2 % | 308415.626 | 6168.313 |
|  |  | Custos directos |  |  | 314583.939 |

Resíduos:
- colocação: mt10hmf020Da Betão simples C20/25 (X0(P); D25; S2; Cl 1,0), fabricado em central, segundo NP EN 206; factor de resíduo 0.00136377

## Recursos

**mt10hmf020Da** m³ Betão simples C20/25 (X0(P); D25; S2; Cl 1,0), fabricado em central, segundo NP EN 206
Dados técnicos: Custo energético 1840.000 MJ; Emissão de CO2 230.000 kg; Código LER 17 01 01; Massa do elemento 2300 kg; Volume 1.533333 m3

**mt34syc015ja** Ud Poste de iluminação
Dados técnicos: Custo energético 4704.407 MJ; Emissão de CO2 393.876 kg
Resíduos:
- embalagem: re150101 Embalagens de papel e cartão. (componente de resíduo); rendimento 0.35 kg; Código LER 15 01 01; Massa do elemento 1 kg; Volume 0.001333 m3
