# Jogo de mola

- Propriedade do ficheiro: CYPE Ingenieros S.A.
- Formato: FIEBDC-3/2016
- Programa: Gerador de preços para construção civil. CYPE Ingenieros, S.A.
- Data: 30/10/2024
- Âmbito geográfico: Cabo Verde
- Moeda: CVE
- Custos indirectos: 3 %
- IVA: 15 %

## T Equipamento urbano

### TJ Parques infantis

#### TJJ Jogos infantis

**TJJ040** Ud Jogo de mola.
Jogo de mola de aço e estrutura de tubo de aço pintado em forno, de 1 lugar, para crianças de 2 a 6 anos, com zona de segurança de 7,50 m² e 0,45 m de altura livre de queda. Colocação em obra: com buchas químicas, sobre uma superfície base.
Critérios considerados na determinação do preço da unidade de obra: O preço não inclui a superfície base.
Inclui: Marcação. Fixação do equipamento infantil.
Critério de medição de projecto: Número de unidades previstas, segundo documentação gráfica de Projecto.
Critério de medição de obra: Medir-se-á o número de unidades realmente executadas segundo especificações de Projecto.

| Código | Un | Descrição | Rendimento | Preço | Importância |
|---|---|---|---|---|---|
| mt50spl105b | Ud | Fixação composta por bucha química, anilha e parafuso de aço. (material) | 2 | 926.62 | 1853.240 |
| mt52jig040a | Ud | Jogo de mola de aço e estrutura de tubo de aço pintado em forno, de 1 lugar, com painéis HPL e assento de borracha, para crianças de 2 a 6 anos, com zona de segurança de 7,50 m² e 0,45 m de altura livre de queda, com elementos de fixação. Segundo NP EN 1176-1. (material) | 1 | 111586.01 | 111586.010 |
| mo041 | h | Oficial de 1ª construção de obra civil. (mão de obra) | 1.89 | 627.12 | 1185.257 |
| mo087 | h | Ajudante de construção de obra civil. (mão de obra) | 1.89 | 402.07 | 759.912 |
| % | % | Custos directos complementares | 2 % | 115384.419 | 2307.688 |
|  |  | Custos directos |  |  | 117692.107 |

## Recursos

**mt52jig040a** Ud Jogo de mola de aço e estrutura de tubo de aço pintado em forno
Dados técnicos: Custo energético 559.605 MJ; Emissão de CO2 27.925 kg
Resíduos:
- embalagem: re150101 Embalagens de papel e cartão. (componente de resíduo); rendimento 3.585 kg; Código LER 15 01 01; Massa do elemento 1 kg; Volume 0.001333 m3
