# Papeleira de madeira

- Propriedade do ficheiro: CYPE Ingenieros S.A.
- Formato: FIEBDC-3/2016
- Programa: Gerador de preços para construção civil. CYPE Ingenieros, S.A.
- Data: 23/06/2025
- Âmbito geográfico: Cabo Verde
- Moeda: CVE
- Custos indirectos: 3 %
- IVA: 15 %

## T Equipamento urbano

### TM Mobiliário urbano

#### TME Papeleiras

**TME050** Ud Papeleira de madeira.
Papeleira, de 50x30x80 cm e 26 litros de capacidade, com corpo de madeira, colocação através de soldadura.
Critérios considerados na determinação do preço da unidade de obra: O preço não inclui a superfície suporte.
Inclui: Marcação. Colocação.
Critério de medição de projecto: Número de unidades previstas, segundo documentação gráfica de Projecto.
Critério de medição de obra: Medir-se-á o número de unidades realmente executadas segundo especificações de Projecto.

| Código | Un | Descrição | Rendimento | Preço | Importância |
|---|---|---|---|---|---|
| mt52pap050a | Ud | Papeleira, de 50x30x80 cm e 26 litros de capacidade, com corpo de madeira, inclusive pernos de ancoragem. (material) | 1 | 30673.07 | 30673.070 |
| mt10hmf020Da | m³ | Betão simples C20/25 (X0(P); D25; S2; Cl 1,0), fabricado em central, segundo NP EN 206. (material) | 0.25 | 12561.61 | 3140.403 |
| mt09reh330 | kg | Argamassa de resina epóxi com areia de sílica, de endurecimento rápido, para enchimento de ancoragens. (material) | 0.2 | 648.32 | 129.664 |
| mo041 | h | Oficial de 1ª construção de obra civil. (mão de obra) | 0.605 | 654.61 | 396.039 |
| mo087 | h | Ajudante de construção de obra civil. (mão de obra) | 0.605 | 419.67 | 253.900 |
| % | % | Custos directos complementares | 2 % | 34593.076 | 691.862 |
|  |  | Custos directos |  |  | 35284.938 |

Resíduos:
- colocação: mt10hmf020Da Betão simples C20/25 (X0(P); D25; S2; Cl 1,0), fabricado em central, segundo NP EN 206; factor de resíduo 0.00136377
- colocação: mt09reh330 Argamassa de resina epóxi com areia de sílica, de endurecimento rápido, para enchimento de ancoragens; factor de resíduo 0.042925

## Recursos

**mt52pap050a** Ud Papeleira, de 50x30x80 cm e 26 litros de capacidade, com corpo de madeira, inclusive pernos de ancoragem
Dados técnicos: Custo energético 1061.488 MJ; Emissão de CO2 -11.461 kg
Resíduos:
- embalagem: re150101 Embalagens de papel e cartão. (componente de resíduo); rendimento 3.585 kg; Código LER 15 01 01; Massa do elemento 1 kg; Volume 0.001333 m3

**mt10hmf020Da** m³ Betão simples C20/25 (X0(P); D25; S2; Cl 1,0), fabricado em central, segundo NP EN 206
Dados técnicos: Custo energético 1840.000 MJ; Emissão de CO2 230.000 kg; Código LER 17 01 01; Massa do elemento 2300 kg; Volume 1.533333 m3

**mt09reh330** kg Argamassa de resina epóxi com areia de sílica, de endurecimento rápido, para enchimento de ancoragens
Dados técnicos: Custo energético 2.251 MJ; Emissão de CO2 0.184 kg; Código LER 17 09 04; Massa do elemento 1 kg; Volume 0.000667 m3
Resíduos:
- embalagem: re170203 Plástico. (componente de resíduo); rendimento 0.003 kg; Código LER 17 02 03; Massa do elemento 1 kg; Volume 0.001667 m3
