# Vedação de recinto para cães

- Propriedade do ficheiro: CYPE Ingenieros S.A.
- Formato: FIEBDC-3/2016
- Programa: Gerador de preços para construção civil. CYPE Ingenieros, S.A.
- Data: 30/10/2024
- Âmbito geográfico: Cabo Verde
- Moeda: CVE
- Custos indirectos: 3 %
- IVA: 15 %

## T Equipamento urbano

### TM Mobiliário urbano

#### TMS Mobiliário canino

**TMS030** m Vedação de recinto para cães.
Vedação de recinto para cães, de 0,80 m de altura, formada por postes verticais, duas barras horizontais e rodapé de madeira de pinho silvestre, tratada em autoclave, acabamento com verniz protector, e tábuas verticais de madeira de extremos e cantos arredondados, com parafusos de aço galvanizado, embutidos e protegidos com tampas de segurança, fixada a uma superfície suporte.
Critérios considerados na determinação do preço da unidade de obra: O preço não inclui a superfície suporte.
Inclui: Marcação. Fixação do elemento.
Critério de medição de projecto: Comprimento medido segundo documentação gráfica de Projecto, descontando o comprimento das aberturas de portas e cancelas.
Critério de medição de obra: Medir-se-á o comprimento realmente executado segundo especificações de Projecto, descontando o comprimento das aberturas de portas e cancelas.

| Código | Un | Descrição | Rendimento | Preço | Importância |
|---|---|---|---|---|---|
| mt50spl105b | Ud | Fixação composta por bucha química, anilha e parafuso de aço. (material) | 4 | 926.62 | 3706.480 |
| mt52moc030a | m | Vedação de recinto para cães, de 0,80 m de altura, formada por postes verticais, duas barras horizontais e rodapé de madeira de pinho silvestre, tratada em autoclave, acabamento com verniz protector, e tábuas verticais de madeira de extremos e cantos arredondados, com parafusos de aço galvanizado, embutidos e protegidos com tampas de segurança, inclusive elementos de fixação. (material) | 1 | 20019.51 | 20019.510 |
| mo041 | h | Oficial de 1ª construção de obra civil. (mão de obra) | 0.378 | 627.12 | 237.051 |
| mo087 | h | Ajudante de construção de obra civil. (mão de obra) | 0.378 | 402.07 | 151.982 |
| % | % | Custos directos complementares | 2 % | 24115.023 | 482.300 |
|  |  | Custos directos |  |  | 24597.323 |

## Recursos

**mt52moc030a** m Vedação de recinto para cães
Dados técnicos: Custo energético 1671.033 MJ; Emissão de CO2 -22.561 kg
Resíduos:
- embalagem: re150101 Embalagens de papel e cartão. (componente de resíduo); rendimento 0.372 kg; Código LER 15 01 01; Massa do elemento 1 kg; Volume 0.001333 m3
