# Pino fixo, de aço inoxidável

- Propriedade do ficheiro: CYPE Ingenieros S.A.
- Formato: FIEBDC-3/2016
- Programa: Gerador de preços para construção civil. CYPE Ingenieros, S.A.
- Data: 30/10/2024
- Âmbito geográfico: Cabo Verde
- Moeda: CVE
- Custos indirectos: 3 %
- IVA: 15 %

## T Equipamento urbano

### TP Protecções pedonais

#### TPH Pinos

**TPH030** Ud Pino fixo, de aço inoxidável.
Pino fixo cilíndrico, de 98 cm de altura e 10 cm de diâmetro, de aço inoxidável AISI 304 polido e abrilhantamento de cor preto, fixado a uma superfície suporte com aglomerante hidráulico, composto por cimentos de alta resistência e aditivos específicos, de presa rápida, e elementos de ancoragem.
Critérios considerados na determinação do preço da unidade de obra: O preço não inclui a superfície suporte.
Inclui: Marcação. Montagem. Eliminação e limpeza do material sobrante.
Critério de medição de projecto: Número de unidades previstas, segundo documentação gráfica de Projecto.
Critério de medição de obra: Medir-se-á o número de unidades realmente executadas segundo especificações de Projecto.

| Código | Un | Descrição | Rendimento | Preço | Importância |
|---|---|---|---|---|---|
| mt52mug290a | Ud | Pino fixo cilíndrico, de 98 cm de altura e 10 cm de diâmetro, de aço inoxidável AISI 304 polido e abrilhantamento de cor preto, inclusive pernos de ancoragem. (material) | 1 | 32258.71 | 32258.710 |
| mt09amp010a | kg | Aglomerante hidráulico, composto por cimentos de alta resistência e aditivos específicos, de presa rápida. (material) | 0.2 | 83.01 | 16.602 |
| mo041 | h | Oficial de 1ª construção de obra civil. (mão de obra) | 0.504 | 627.12 | 316.068 |
| mo087 | h | Ajudante de construção de obra civil. (mão de obra) | 0.504 | 402.07 | 202.643 |
| % | % | Custos directos complementares | 2 % | 32794.023 | 655.880 |
|  |  | Custos directos |  |  | 33449.903 |

## Recursos

**mt52mug290a** Ud Pino fixo cilíndrico
Dados técnicos: Custo energético 1040.052 MJ; Emissão de CO2 155.647 kg
Resíduos:
- embalagem: re150101 Embalagens de papel e cartão. (componente de resíduo); rendimento 3.585 kg; Código LER 15 01 01; Massa do elemento 1 kg; Volume 0.001333 m3
