# Pino fixo, de madeira

- Propriedade do ficheiro: CYPE Ingenieros S.A.
- Formato: FIEBDC-3/2016
- Programa: Gerador de preços para construção civil. CYPE Ingenieros, S.A.
- Data: 30/10/2024
- Âmbito geográfico: Cabo Verde
- Moeda: CVE
- Custos indirectos: 3 %
- IVA: 15 %

## T Equipamento urbano

### TP Protecções pedonais

#### TPH Pinos

**TPH060** Ud Pino fixo, de madeira.
Pino fixo prismático, de 80x15x15 cm, de madeira tropical tratada com protector fungicida, insecticida e hidrófugo, com acabamento em cor natural, fixado a uma superfície suporte com elementos de ancoragem.
Critérios considerados na determinação do preço da unidade de obra: O preço não inclui a superfície suporte.
Inclui: Marcação. Montagem. Eliminação e limpeza do material sobrante.
Critério de medição de projecto: Número de unidades previstas, segundo documentação gráfica de Projecto.
Critério de medição de obra: Medir-se-á o número de unidades realmente executadas segundo especificações de Projecto.

| Código | Un | Descrição | Rendimento | Preço | Importância |
|---|---|---|---|---|---|
| mt52mug320a | Ud | Pino fixo prismático, de 80x15x15 cm, de madeira tropical tratada com protector fungicida, insecticida e hidrófugo, com acabamento em cor natural, inclusive pernos de ancoragem. (material) | 1 | 31972.06 | 31972.060 |
| mt09reh330 | kg | Argamassa de resina epóxi com areia de sílica, de endurecimento rápido, para enchimento de ancoragens. (material) | 0.2 | 648.32 | 129.664 |
| mo041 | h | Oficial de 1ª construção de obra civil. (mão de obra) | 0.504 | 627.12 | 316.068 |
| mo087 | h | Ajudante de construção de obra civil. (mão de obra) | 0.504 | 402.07 | 202.643 |
| % | % | Custos directos complementares | 2 % | 32620.435 | 652.409 |
|  |  | Custos directos |  |  | 33272.844 |

Resíduos:
- colocação: mt09reh330 Argamassa de resina epóxi com areia de sílica, de endurecimento rápido, para enchimento de ancoragens; factor de resíduo 0.042925

## Recursos

**mt52mug320a** Ud Pino fixo prismático
Dados técnicos: Custo energético 1591.264 MJ; Emissão de CO2 -18.715 kg
Resíduos:
- embalagem: re150101 Embalagens de papel e cartão. (componente de resíduo); rendimento 3.585 kg; Código LER 15 01 01; Massa do elemento 1 kg; Volume 0.001333 m3

**mt09reh330** kg Argamassa de resina epóxi com areia de sílica, de endurecimento rápido, para enchimento de ancoragens
Dados técnicos: Custo energético 2.251 MJ; Emissão de CO2 0.184 kg; Código LER 17 09 04; Massa do elemento 1 kg; Volume 0.000667 m3
Resíduos:
- embalagem: re170203 Plástico. (componente de resíduo); rendimento 0.003 kg; Código LER 17 02 03; Massa do elemento 1 kg; Volume 0.001667 m3
