# Pórtico para suporte de painéis de sinalização vertical de trânsito

- Propriedade do ficheiro: CYPE Ingenieros S.A.
- Formato: FIEBDC-3/2016
- Programa: Gerador de preços para construção civil. CYPE Ingenieros, S.A.
- Data: 19/04/2024
- Âmbito geográfico: Cabo Verde
- Moeda: CVE
- Custos indirectos: 3 %
- IVA: 15 %

## T Equipamento urbano

### TS Sinalização e suportes publicitários

#### TSV Sinalização vertical

**TSV020** Ud Pórtico para suporte de painéis de sinalização vertical de trânsito.
Pórtico duplo, de aço galvanizado, de 16 m de vão e 6 m de altura máxima, para suporte de painéis de sinalização vertical de trânsito com uma superfície máxima de 30 m², fixado com ancoragens a fundação existente (não incluída neste preço). Inclusive uniões, soldaduras, cortes, peças especiais e desperdícios.
Inclui: Marcação dos eixos. Levantamento e colocação do pórtico através de grua. Aprumo. Resolução das uniões na base de fundação. Ajuste definitivo das peças e uniões.
Critério de medição de projecto: Número de unidades previstas, segundo documentação gráfica de Projecto.
Critério de medição de obra: Será medido o número de unidades realmente fornecidas segundo especificações de Projecto.

| Código | Un | Descrição | Rendimento | Preço | Importância |
|---|---|---|---|---|---|
| mt53bps020f | Ud | Pórtico duplo, de aço galvanizado, de 16 m de vão e 6 m de altura máxima, para suporte de painéis de sinalização vertical de trânsito com uma superfície máxima de 30 m², com ligações e ancoragens para fixar à fundação. (material) | 1 | 1581416.17 | 1581416.170 |
| mq07gte010d | h | Autogrua de braço telescópico com uma capacidade de elevação de 40 t e 35 m de altura máxima de trabalho. (equipamento) | 5.5 | 8446.42 | 46455.310 |
| mo047 | h | Oficial de 1ª montador de estruturas metálicas. (mão de obra) | 27.093 | 647.55 | 17544.072 |
| mo094 | h | Ajudante de montador de estruturas metálicas. (mão de obra) | 27.093 | 414.89 | 11240.615 |
| % | % | Custos directos complementares | 2 % | 1656656.167 | 33133.123 |
|  |  | Custos directos |  |  | 1689789.290 |

Resíduos:
- colocação: mt53bps020f; factor de resíduo 0.0053

## Recursos

**mt53bps020f** Ud Pórtico duplo, de aço galvanizado
Dados técnicos: Custo energético 5061.525 MJ; Emissão de CO2 516.032 kg; Código LER 17 04 05; Massa do elemento 201.5 kg; Volume 0.095952 m3
Resíduos:
- embalagem: re170203 Plástico. (componente de resíduo); rendimento 0.04 kg; Código LER 17 02 03; Massa do elemento 1 kg; Volume 0.001667 m3
