# Sinal vertical de trânsito

- Propriedade do ficheiro: CYPE Ingenieros S.A.
- Formato: FIEBDC-3/2016
- Programa: Gerador de preços para construção civil. CYPE Ingenieros, S.A.
- Data: 12/11/2025
- Âmbito geográfico: Cabo Verde
- Moeda: CVE
- Custos indirectos: 3 %
- IVA: 15 %

## T Equipamento urbano

### TS Sinalização e suportes publicitários

#### TSV Sinalização vertical

**TSV050** Ud Sinal vertical de trânsito.
Fornecimento e colocação sobre o suporte de sinal vertical de trânsito de aço galvanizado, circular, de 60 cm de diâmetro, com retro-reflexão nível 1 (E.G.). Inclusive acessórios, parafusos e elementos de ancoragem.
Inclui: Montagem.
Critério de medição de projecto: Número de unidades previstas, segundo documentação gráfica de Projecto.
Critério de medição de obra: Será medido o número de unidades realmente fornecidas segundo especificações de Projecto.

| Código | Un | Descrição | Rendimento | Preço | Importância |
|---|---|---|---|---|---|
| mt53spc010a | Ud | Sinal vertical de trânsito de aço galvanizado, circular, de 60 cm de diâmetro, com retro-reflexão nível 1 (E.G.), segundo EN 12899-1, inclusive acessórios, parafusos e elementos de ancoragem. (material) | 1 | 7215.68 | 7215.680 |
| mq07cce010a | h | Camião com cesta elevatória de braço articulado de 16 m de altura máxima de trabalho e 260 kg de carga máxima. (equipamento) | 0.187 | 5348.03 | 1000.082 |
| mo041 | h | Oficial de 1ª construção de obra civil. (mão de obra) | 0.189 | 654.61 | 123.721 |
| mo087 | h | Ajudante de construção de obra civil. (mão de obra) | 0.189 | 419.67 | 79.318 |
| % | % | Custos directos complementares | 2 % | 8418.801 | 168.376 |
|  |  | Custos directos |  |  | 8587.177 |

Resíduos:
- colocação: mt53spc010a; factor de resíduo 0.0053

## Recursos

**mt53spc010a** Ud Sinal vertical de trânsito de aço galvanizado
Dados técnicos: Custo energético 65.415 MJ; Emissão de CO2 6.463 kg; Código LER 17 04 05; Massa do elemento 2.45 kg; Volume 0.001167 m3
Resíduos:
- embalagem: re170203 Plástico. (componente de resíduo); rendimento 0.04 kg; Código LER 17 02 03; Massa do elemento 1 kg; Volume 0.001667 m3
