# Ensaio de blocos cerâmicos

- Propriedade do ficheiro: CYPE Ingenieros S.A.
- Formato: FIEBDC-3/2016
- Programa: Gerador de preços para construção civil. CYPE Ingenieros, S.A.
- Data: 23/06/2025
- Âmbito geográfico: Cabo Verde
- Moeda: CVE
- Custos indirectos: 3 %
- IVA: 15 %

## X Controlo de qualidade e ensaios

### XL Materiais cerâmicos

#### XLB Blocos

**XLB010** Ud Ensaio de blocos cerâmicos.
Ensaios a realizar em laboratório acreditado na área técnica correspondente, sobre uma amostra de bloco cerâmico, recolhido em obra, para a determinação das seguintes características: características dimensionais, estruturais e de forma segundo NP EN 772-16.
Inclui: Deslocamento à obra. Recolha de amostras. Realização dos ensaios. Redacção de relatório dos resultados dos ensaios realizados.
Critério de medição de projecto: Ensaio a realizar, segundo documentação do Plano de controlo de qualidade.

| Código | Un | Descrição | Rendimento | Preço | Importância |
|---|---|---|---|---|---|
| mt49des010 | Ud | Repercussão por deslocamento à obra para a recolha de amostras. (material) | 1 | 120.25 | 120.250 |
| mt49blc020 | Ud | Recolha em obra de amostras de blocos cerâmicos, cujo peso não exceda 50 kg. (material) | 1 | 5203.12 | 5203.120 |
| mt49blc050 | Ud | Ensaio para determinar as características dimensionais, estruturais e de forma de uma amostra de blocos cerâmicos, segundo NP EN 772-16. (material) | 1 | 15632.12 | 15632.120 |
| mt49blc030 | Ud | Relatório de resultados dos ensaios realizados sobre uma amostra de blocos cerâmicos. (material) | 1 | 15609.37 | 15609.370 |
| % | % | Custos directos complementares | 2 % | 36564.860 | 731.297 |
|  |  | Custos directos |  |  | 37296.157 |
