# Plataforma para protecção de passagem de veículos sobre valas

- Propriedade do ficheiro: CYPE Ingenieros S.A.
- Formato: FIEBDC-3/2016
- Programa: Gerador de preços para construção civil. CYPE Ingenieros, S.A.
- Data: 19/04/2024
- Âmbito geográfico: Cabo Verde
- Moeda: CVE
- Custos indirectos: 3 %
- IVA: 15 %

## Y Segurança e saúde

### YC Sistemas de protecção colectiva

#### YCB Delimitação e protecção de bordos de escavação

**YCB050** m² Plataforma para protecção de passagem de veículos sobre valas.
Protecção de passagem de veículos sobre valas abertas em faixa de rodagem, através de plataforma de chapa de aço de 10 mm de espessura, amortizável em 150 utilizações, apoiada sobre manta anti-rocha como material amortecedor. Inclusive cimento rápido para evitar a vibração da chapa com a passagem dos veículos.
Critério de medição de projecto: Superfície medida segundo Plano de Segurança e Saúde.
Critério de medição de obra: Será medida a superfície realmente montada segundo especificações do Plano de Segurança e Saúde.

| Código | Un | Descrição | Rendimento | Preço | Importância |
|---|---|---|---|---|---|
| mt50spm050a | m² | Chapa de aço de 10 mm de espessura, para protecção de valas, caboucos ou aberturas horizontais. (material) | 0.007 | 10885.33 | 76.197 |
| mt50spm055a | m² | Manta anti-rocha, de fibras sintéticas, de 6 mm de espessura, peso 900 g/m². (material) | 0.17 | 648.49 | 110.243 |
| mt09pce030 | kg | Cimento rápido segundo NP EN 197-1, em sacos. (material) | 0.84 | 23.12 | 19.421 |
| mq04cag010a | h | Camião com grua de carga máxima 6 t. (equipamento) | 0.011 | 5287.03 | 58.157 |
| mo120 | h | Operário Segurança e Saúde. (mão de obra) | 0.126 | 383.87 | 48.368 |
| % | % | Custos directos complementares | 2 % | 312.386 | 6.248 |
|  |  | Custos directos |  |  | 318.634 |

Resíduos:
- colocação: mt50spm050a Chapa de aço de 10 mm de espessura, para protecção de valas, caboucos ou aberturas horizontais; factor de resíduo 1
- colocação: mt50spm055a Manta anti-rocha, de fibras sintéticas, de 6 mm de espessura, peso 900 g/m²; factor de resíduo 1
- colocação: mt09pce030 Cimento rápido segundo NP EN 197-1, em sacos; factor de resíduo 0.0063

## Recursos

**mt50spm050a** m² Chapa de aço de 10 mm de espessura, para protecção de valas, caboucos ou aberturas horizontais
Dados técnicos: Custo energético 766.740 MJ; Emissão de CO2 39.780 kg; Código LER 17 04 05; Massa do elemento 78 kg; Volume 0.037143 m3

**mt50spm055a** m² Manta anti-rocha, de fibras sintéticas, de 6 mm de espessura, peso 900 g/m²
Dados técnicos: Custo energético 71.386 MJ; Emissão de CO2 3.009 kg; Código LER 17 02 03; Massa do elemento 0.9 kg; Volume 0.0015 m3

**mt09pce030** kg Cimento rápido segundo NP EN 197-1, em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
