# Vedação de delimitação de escavações de estacas ou paredes moldadas

- Propriedade do ficheiro: CYPE Ingenieros S.A.
- Formato: FIEBDC-3/2016
- Programa: Gerador de preços para construção civil. CYPE Ingenieros, S.A.
- Data: 19/04/2024
- Âmbito geográfico: Cabo Verde
- Moeda: CVE
- Custos indirectos: 3 %
- IVA: 15 %

## Y Segurança e saúde

### YC Sistemas de protecção colectiva

#### YCC Protecção de escavação de estacas e paredes moldadas

**YCC020** m Vedação de delimitação de escavações de estacas ou paredes moldadas.
Delimitação de abertura horizontal em escavações de estacas ou paredes moldadas através de vedação perimetral formada por barreiras de segurança de ferro, de 1,10x2,50 m, cor amarelo, com barras verticais montadas sobre caixilho de tubo, com dois pés metálicos, amortizáveis em 20 utilizações.
Critério de medição de projecto: Comprimento medido segundo Plano de Segurança e Saúde.
Critério de medição de obra: Será medido o comprimento realmente montado segundo especificações do Plano de Segurança e Saúde.

| Código | Un | Descrição | Rendimento | Preço | Importância |
|---|---|---|---|---|---|
| mt50vbe010dbk | Ud | Barreira de segurança de ferro, de 1,10x2,50 m, cor amarelo, com barras verticais montadas sobre caixilho de tubo, com dois pés metálicos, incluindo placa para publicidade. (material) | 0.02 | 8106.1 | 162.122 |
| mo120 | h | Operário Segurança e Saúde. (mão de obra) | 0.126 | 383.87 | 48.368 |
| % | % | Custos directos complementares | 2 % | 210.490 | 4.210 |
|  |  | Custos directos |  |  | 214.700 |

Resíduos:
- colocação: mt50vbe010dbk; factor de resíduo 1

## Recursos

**mt50vbe010dbk** Ud Barreira de segurança de ferro
Dados técnicos: Custo energético 137.620 MJ; Emissão de CO2 7.140 kg; Código LER 17 04 05; Massa do elemento 14 kg; Volume 0.006667 m3
