# Rede vertical de protecção de abertura de escada em construção

- Propriedade do ficheiro: CYPE Ingenieros S.A.
- Formato: FIEBDC-3/2016
- Programa: Gerador de preços para construção civil. CYPE Ingenieros, S.A.
- Data: 19/04/2024
- Âmbito geográfico: Cabo Verde
- Moeda: CVE
- Custos indirectos: 3 %
- IVA: 15 %

## Y Segurança e saúde

### YC Sistemas de protecção colectiva

#### YCE Protecção de escadas

**YCE040** m² Rede vertical de protecção de abertura de escada em construção.
Protecção de abertura de escada em construção através de rede vertical de protecção, de poliamida de alta tenacidade, de 4 mm de diâmetro, fixada ao lateral da laje através de pranchas pequenas de madeira de pinho de 15x5,2 cm, amortizáveis em 4 utilizações. Incluindo pregos de aço para a fixação da madeira à laje de escada.
Critério de medição de projecto: Superfície medida segundo Plano de Segurança e Saúde.
Critério de medição de obra: Será medida a superfície realmente montada segundo especificações do Plano de Segurança e Saúde.

| Código | Un | Descrição | Rendimento | Preço | Importância |
|---|---|---|---|---|---|
| mt50spr015 | m² | Rede vertical de protecção, de poliamida de alta tenacidade, de cor branca. Corda de rede de diâmetro 4 mm. Configuração da rede em losango. (material) | 1.2 | 301.08 | 361.296 |
| mt50spa050g | m³ | Prancha de madeira de pinho, dimensões 15x5,2 cm. (material) | 0.001 | 68322.83 | 68.323 |
| mt50spa101 | kg | Pregos de aço. (material) | 0.02 | 301.08 | 6.022 |
| mo119 | h | Oficial de 1ª Segurança e Saúde. (mão de obra) | 0.441 | 622.24 | 274.408 |
| mo120 | h | Operário Segurança e Saúde. (mão de obra) | 0.63 | 383.87 | 241.838 |
| % | % | Custos directos complementares | 2 % | 951.887 | 19.038 |
|  |  | Custos directos |  |  | 970.925 |

Resíduos:
- colocação: mt50spr015; factor de resíduo 1
- colocação: mt50spa050g Prancha de madeira de pinho, dimensões 15x5,2 cm; factor de resíduo 1
- colocação: mt50spa101 Pregos de aço; factor de resíduo 0.0045

## Recursos

**mt50spr015** m² Rede vertical de protecção
Dados técnicos: Custo energético 34.199 MJ; Emissão de CO2 1.698 kg; Código LER 17 02 03; Massa do elemento 0.329 kg; Volume 0.000548 m3
Resíduos:
- embalagem: re170203 Plástico. (componente de resíduo); rendimento 0.024 kg; Código LER 17 02 03; Massa do elemento 1 kg; Volume 0.001667 m3

**mt50spa050g** m³ Prancha de madeira de pinho, dimensões 15x5,2 cm
Dados técnicos: Custo energético 78108.000 MJ; Emissão de CO2 -1069.500 kg; Código LER 17 02 01; Massa do elemento 575 kg; Volume 0.522727 m3

**mt50spa101** kg Pregos de aço
Dados técnicos: Custo energético 9.830 MJ; Emissão de CO2 0.510 kg; Código LER 17 04 05; Massa do elemento 1 kg; Volume 0.000476 m3
