# Sistema provisório de protecção de bordo de laje, classe C, em coberturas inclinadas metálicas

- Propriedade do ficheiro: CYPE Ingenieros S.A.
- Formato: FIEBDC-3/2016
- Programa: Gerador de preços para construção civil. CYPE Ingenieros, S.A.
- Data: 19/04/2024
- Âmbito geográfico: Cabo Verde
- Moeda: CVE
- Custos indirectos: 3 %
- IVA: 15 %

## Y Segurança e saúde

### YC Sistemas de protecção colectiva

#### YCF Protecção perimetral de bordos de laje

**YCF031** m Sistema provisório de protecção de bordo de laje, classe C, em coberturas inclinadas metálicas.
Sistema provisório de protecção de bordo de laje, classe C, em coberturas inclinadas metálicas, de 1 m de altura, que proporciona resistência para forças dinâmicas elevadas e para superfícies de trabalho com um ângulo de inclinação máximo de 45°, formado por: travessa principal de tubo de aço de 25 mm de diâmetro e 2500 mm de comprimento, amortizável em 150 utilizações; travessa inferior de tubo de aço de 25 mm de diâmetro e 2500 mm de comprimento, amortizável em 150 utilizações; protecção intermédia de rede de segurança tipo U, de poliamida de alta tenacidade, cor branca, amortizável em 10 utilizações; rodapé de lona de polietileno de alta densidade, com tratamento ultravioleta, cor verde, que tenha o bordo superior pelo menos 15 cm por cima da superfície de trabalho e prumos telescópicos de segurança fabricados em aço de primeira qualidade pintado em forno em epóxi-poliéster, de 35x35 mm e 1500 mm de comprimento, separados entre si uma distância máxima de 2,5 m e fixados à viga metálica por aperto, amortizáveis em 20 utilizações. Inclusive corda de união de polipropileno, para unir as redes e corda de atadura de polipropileno, para atar a corda perimetral das redes a um suporte adequado.
Critério de medição de projecto: Comprimento medido segundo Plano de Segurança e Saúde.
Critério de medição de obra: Será medido o comprimento realmente montado segundo especificações do Plano de Segurança e Saúde.

| Código | Un | Descrição | Rendimento | Preço | Importância |
|---|---|---|---|---|---|
| mt50spb030g | Ud | Prumo telescópico de segurança fabricado em aço de primeira qualidade pintado em forno em epóxi-poliéster, de 35x35 mm e 1500 mm de comprimento, com aperto em cima. (material) | 0.029 | 3875.3 | 112.384 |
| mt50spb050a | Ud | Travessa para prumo fabricada com molde, de tubo de aço pintado em forno em epóxi-poliéster, de 25 mm de diâmetro e 2500 mm de comprimento. (material) | 0.005 | 1109.38 | 5.547 |
| mt50spr070 | m² | Rede vertical de segurança tipo U, segundo EN 1263-1, de poliamida de alta tenacidade, de cor branca. Corda de rede de diâmetro 4,5 mm. Energia da rede A2 (entre 2,2 e 4,4 kJ). Configuração da rede em losango, com corda perimetral de polipropileno de 16 mm de diâmetro. (material) | 0.11 | 449.31 | 49.424 |
| mt50spr170a | m | Corda de união EN 1263-1 N de polipropileno de alta tenacidade, com tratamento aos raios UV, D=8 mm e carga de ruptura superior a 7,5 kN. (material) | 0.696 | 33.69 | 23.448 |
| mt50spr180a | m | Corda de atadura EN 1263-1 G de polipropileno de alta tenacidade, com tratamento aos raios UV, D=12 mm e carga de ruptura superior a 20 kN. (material) | 0.22 | 58.41 | 12.850 |
| mt50spr050 | m² | Lona de polietileno de alta densidade, com tratamento ultravioleta, cor verde, 60% de percentagem de corta-vento, com orifícios de 20 em 20 cm em todo o perímetro. (material) | 0.15 | 101.09 | 15.164 |
| mo119 | h | Oficial de 1ª Segurança e Saúde. (mão de obra) | 0.202 | 622.24 | 125.692 |
| mo120 | h | Operário Segurança e Saúde. (mão de obra) | 0.202 | 383.87 | 77.542 |
| % | % | Custos directos complementares | 2 % | 422.051 | 8.441 |
|  |  | Custos directos |  |  | 430.492 |

Resíduos:
- colocação: mt50spb030g; factor de resíduo 1
- colocação: mt50spb050a; factor de resíduo 1
- colocação: mt50spr070; factor de resíduo 1
- colocação: mt50spr050; factor de resíduo 0.06

## Recursos

**mt50spb030g** Ud Prumo telescópico de segurança fabricado em aço de primeira qualidade pintado em forno em epóxi-poliéster
Dados técnicos: Custo energético 50.133 MJ; Emissão de CO2 2.601 kg; Código LER 17 04 05; Massa do elemento 5.1 kg; Volume 0.002429 m3

**mt50spb050a** Ud Travessa para prumo fabricada com molde
Dados técnicos: Custo energético 22.904 MJ; Emissão de CO2 1.188 kg; Código LER 17 04 05; Massa do elemento 2.33 kg; Volume 0.00111 m3

**mt50spr070** m² Rede vertical de segurança tipo U
Dados técnicos: Custo energético 35.167 MJ; Emissão de CO2 1.746 kg; Código LER 17 02 03; Massa do elemento 0.329 kg; Volume 0.000548 m3
Resíduos:
- embalagem: re170203 Plástico. (componente de resíduo); rendimento 0.034 kg; Código LER 17 02 03; Massa do elemento 1 kg; Volume 0.001667 m3

**mt50spr050** m² Lona de polietileno de alta densidade
Dados técnicos: Custo energético 270.924 MJ; Emissão de CO2 9.641 kg; Código LER 17 06 04; Massa do elemento 1.96 kg; Volume 0.003267 m3
Resíduos:
- embalagem: re170203 Plástico; rendimento 0.024 kg
