# Sistema S de rede de segurança colocada horizontalmente

- Propriedade do ficheiro: CYPE Ingenieros S.A.
- Formato: FIEBDC-3/2016
- Programa: Gerador de preços para construção civil. CYPE Ingenieros, S.A.
- Data: 19/04/2024
- Âmbito geográfico: Cabo Verde
- Moeda: CVE
- Custos indirectos: 3 %
- IVA: 15 %

## Y Segurança e saúde

### YC Sistemas de protecção colectiva

#### YCG Protecção de grandes aberturas horizontais em estruturas metálicas

**YCG010** m² Sistema S de rede de segurança colocada horizontalmente.
Sistema S de rede de segurança fixa, colocada horizontalmente, formado por: rede de segurança EN 1263-1 S A2 M100 Q M, de polipropileno de alta tenacidade, atada, de cor laranja, para cobrir aberturas horizontais de superfície compreendida entre 35 e 250 m². Inclusive corda de união de polipropileno, para unir as redes e chapas e ganchos de aço galvanizado, para atar a corda perimetral das redes a um suporte adequado.
Critério de medição de projecto: Superfície da abertura horizontal, medida segundo Plano de Segurança e Saúde.
Critério de medição de obra: Será medida a superfície realmente montada segundo especificações do Plano de Segurança e Saúde.

| Código | Un | Descrição | Rendimento | Preço | Importância |
|---|---|---|---|---|---|
| mt50sph010fd | m² | Rede de segurança EN 1263-1 S A2 M100 Q M, de polipropileno de alta tenacidade, atada, de cor laranja. Corda de rede de diâmetro 5,5 mm, com tratamento aos raios UV. Energia da rede A2 (entre 2,2 e 4,4 kJ). Configuração da rede quadrada, com corda perimetral de polipropileno de 16 mm de diâmetro. (material) | 1.454 | 606.57 | 881.953 |
| mt50spr170b | m | Corda de união EN 1263-1 O de polipropileno de alta tenacidade, com tratamento aos raios UV, D=8 mm e carga de ruptura superior a 7,5 kN. (material) | 0.302 | 33.69 | 10.174 |
| mt07ala011j | kg | Placa de aço laminado EN 10025 S275JR, para aplicações estruturais. Trabalhada e montada em oficina, para colocar em obra. (material) | 0.017 | 346.42 | 5.889 |
| mt50spr140c | Ud | Gancho de fixação de 8 mm de diâmetro, de aço galvanizado a quente. (material) | 0.066 | 146.03 | 9.638 |
| mq07ple010ff | Ud | Aluguer diário de plataforma elevatória de tesoura, motor diesel, de 15 m de altura máxima de trabalho, incluindo manutenção e seguro de responsabilidade civil. (equipamento) | 0.011 | 12318.52 | 135.504 |
| mq07ple020ff | Ud | Transporte para a obra e remoção de plataforma elevatória de tesoura, motor diesel, de 15 m de altura máxima de trabalho. (equipamento) | 0.001 | 12257.23 | 12.257 |
| mo119 | h | Oficial de 1ª Segurança e Saúde. (mão de obra) | 0.252 | 622.24 | 156.804 |
| mo120 | h | Operário Segurança e Saúde. (mão de obra) | 0.252 | 383.87 | 96.735 |
| % | % | Custos directos complementares | 2 % | 1308.954 | 26.179 |
|  |  | Custos directos |  |  | 1335.133 |

Resíduos:
- colocação: mt50sph010fd; factor de resíduo 1
- colocação: mt07ala011j; factor de resíduo 0.0045

## Recursos

**mt50sph010fd** m² Rede de segurança EN 1263-1 S A2 M100 Q M
Dados técnicos: Custo energético 27.456 MJ; Emissão de CO2 0.920 kg; Código LER 17 02 03; Massa do elemento 0.26 kg; Volume 0.000433 m3
Resíduos:
- embalagem: re170203 Plástico. (componente de resíduo); rendimento 0.034 kg; Código LER 17 02 03; Massa do elemento 1 kg; Volume 0.001667 m3

**mt07ala011j** kg Placa de aço laminado EN 10025 S275JR
Dados técnicos: Custo energético 9.830 MJ; Emissão de CO2 0.510 kg; Código LER 17 04 05; Massa do elemento 1 kg; Volume 0.000476 m3
