# Vedação provisória de terreno com painéis metálicos

- Propriedade do ficheiro: CYPE Ingenieros S.A.
- Formato: FIEBDC-3/2016
- Programa: Gerador de preços para construção civil. CYPE Ingenieros, S.A.
- Data: 19/04/2024
- Âmbito geográfico: Cabo Verde
- Moeda: CVE
- Custos indirectos: 3 %
- IVA: 15 %

## Y Segurança e saúde

### YC Sistemas de protecção colectiva

#### YCR Vedação provisória de terreno

**YCR020** m Vedação provisória de terreno com painéis metálicos.
Vedação provisória de terreno, de 2 m de altura, composta por painéis opacos de chapa perfilada de aço galvanizado, de 0,6 mm de espessura, entre 40 e 50 mm de altura do perfil, entre 250 e 270 mm de distância entre-eixos, amortizáveis em 10 utilizações e perfis ocos de secção quadrada de aço EN 10210-1 S275JR, de 60x60x1,5 mm, de 2,8 m de comprimento, ancorados ao terreno através de cubos de betão C20/25 (X0(P); D25; S2; Cl 1,0) de 60x60x1,5 cm, cada 2,0 m, amortizáveis em 2 utilizações. Inclusive ancoragens mecânicas para a fixação das chapas aos perfis.
Critério de medição de projecto: Comprimento medido segundo Plano de Segurança e Saúde.
Critério de medição de obra: Será medido o comprimento realmente montado segundo especificações do Plano de Segurança e Saúde.

| Código | Un | Descrição | Rendimento | Preço | Importância |
|---|---|---|---|---|---|
| mt13ccg100b | m² | Chapa perfilada de aço galvanizado, de 0,6 mm de espessura, entre 40 e 50 mm de altura do perfil, entre 250 e 270 mm de distância entre-eixos e inércia entre 13 e 21 cm4, segundo NP EN 14782. (material) | 0.2 | 925.14 | 185.028 |
| mt50spv040f | m | Perfil de aço EN 10210-1 S275JR, oco, de secção quadrada de 60x60x1,5 mm. (material) | 0.98 | 1426.67 | 1398.137 |
| mt10hmf020Da | m³ | Betão simples C20/25 (X0(P); D25; S2; Cl 1,0), fabricado em central, segundo NP EN 206. (material) | 0.088 | 12436.96 | 1094.452 |
| mt50spd078 | Ud | Ancoragem mecânica com parafuso autoperfurante de cabeça hexagonal com anilha e junta de borracha. (material) | 2 | 183.36 | 366.720 |
| mo119 | h | Oficial de 1ª Segurança e Saúde. (mão de obra) | 0.63 | 622.24 | 392.011 |
| mo120 | h | Operário Segurança e Saúde. (mão de obra) | 0.63 | 383.87 | 241.838 |
| % | % | Custos directos complementares | 2 % | 3678.186 | 73.564 |
|  |  | Custos directos |  |  | 3751.750 |

Resíduos:
- colocação: mt13ccg100b; factor de resíduo 0.02
- colocação: mt10hmf020Da Betão simples C20/25 (X0(P); D25; S2; Cl 1,0), fabricado em central, segundo NP EN 206; factor de resíduo 0.00136377

## Recursos

**mt13ccg100b** m² Chapa perfilada de aço galvanizado
Dados técnicos: Custo energético 227.188 MJ; Emissão de CO2 20.741 kg; Código LER 17 04 05; Massa do elemento 7.07 kg; Volume 0.003367 m3
Resíduos:
- embalagem: re170203 Plástico. (componente de resíduo); rendimento 0.02 kg; Código LER 17 02 03; Massa do elemento 1 kg; Volume 0.001667 m3

**mt10hmf020Da** m³ Betão simples C20/25 (X0(P); D25; S2; Cl 1,0), fabricado em central, segundo NP EN 206
Dados técnicos: Custo energético 1840.000 MJ; Emissão de CO2 230.000 kg; Código LER 17 01 01; Massa do elemento 2300 kg; Volume 1.533333 m3
