# Protecção contra o sol de zona de trabalho

- Propriedade do ficheiro: CYPE Ingenieros S.A.
- Formato: FIEBDC-3/2016
- Programa: Gerador de preços para construção civil. CYPE Ingenieros, S.A.
- Data: 19/04/2024
- Âmbito geográfico: Cabo Verde
- Moeda: CVE
- Custos indirectos: 3 %
- IVA: 15 %

## Y Segurança e saúde

### YC Sistemas de protecção colectiva

#### YCT Protecção de zonas de trabalho

**YCT020** Ud Protecção contra o sol de zona de trabalho.
Protecção contra o sol de zona de trabalho de 4x8 m, composta por lona de polietileno de alta densidade, com tratamento ultravioleta, cor verde e 4 toros de madeira, de 10 a 12 cm de diâmetro, de 4 m de comprimento, cravados no terreno, amortizáveis em 5 utilizações. Inclusive corda de fibra e elementos de fixação ao solo para a ancoragem dos toros ao terreno e corda de fibra e ancoragens mecânicas de aço inoxidável para a fixação da malha aos toros.
Critério de medição de projecto: Número de unidades previstas, segundo Plano de Segurança e Saúde.
Critério de medição de obra: Medir-se-á o número de unidades realmente executadas segundo especificações do Plano de Segurança e Saúde.

| Código | Un | Descrição | Rendimento | Preço | Importância |
|---|---|---|---|---|---|
| mt50spr050 | m² | Lona de polietileno de alta densidade, com tratamento ultravioleta, cor verde, 60% de percentagem de corta-vento, com orifícios de 20 em 20 cm em todo o perímetro. (material) | 32 | 101.09 | 3234.880 |
| mt50spr080b | m | Corda de fibra, D=12 mm. (material) | 30 | 74.11 | 2223.300 |
| mt50spv030a | m | Toro de madeira, de 10 a 12 cm de diâmetro. (material) | 3.2 | 727.24 | 2327.168 |
| mt50spd077 | Ud | Ancoragem mecânica de aço inoxidável, com parafuso de olhal e rosca-madeira. (material) | 4 | 1324 | 5296.000 |
| mt07aco040e | kg | Aço em varões nervurados, A400 NR, fornecido em obra em varões sem elaborar, de vários diâmetros. (material) | 0.44 | 187.66 | 82.570 |
| mo119 | h | Oficial de 1ª Segurança e Saúde. (mão de obra) | 2.016 | 622.24 | 1254.436 |
| mo120 | h | Operário Segurança e Saúde. (mão de obra) | 2.016 | 383.87 | 773.882 |
| % | % | Custos directos complementares | 2 % | 15192.236 | 303.845 |
|  |  | Custos directos |  |  | 15496.081 |

Resíduos:
- colocação: mt50spr050; factor de resíduo 0.06
- colocação: mt50spv030a Toro de madeira, de 10 a 12 cm de diâmetro; factor de resíduo 0.0119714
- colocação: mt07aco040e Aço em varões nervurados, A400 NR, fornecido em obra em varões sem elaborar, de vários diâmetros; factor de resíduo 0.0075

## Recursos

**mt50spr050** m² Lona de polietileno de alta densidade
Dados técnicos: Custo energético 270.924 MJ; Emissão de CO2 9.641 kg; Código LER 17 06 04; Massa do elemento 1.96 kg; Volume 0.003267 m3
Resíduos:
- embalagem: re170203 Plástico. (componente de resíduo); rendimento 0.024 kg; Código LER 17 02 03; Massa do elemento 1 kg; Volume 0.001667 m3

**mt50spv030a** m Toro de madeira, de 10 a 12 cm de diâmetro
Dados técnicos: Custo energético 403.098 MJ; Emissão de CO2 -12.270 kg; Código LER 17 02 01; Massa do elemento 6.498 kg; Volume 0.005907 m3
Resíduos:
- embalagem: re170203 Plástico; rendimento 0.002 kg

**mt07aco040e** kg Aço em varões nervurados, A400 NR, fornecido em obra em varões sem elaborar, de vários diâmetros
Dados técnicos: Custo energético 9.830 MJ; Emissão de CO2 0.510 kg; Código LER 17 04 05; Massa do elemento 1 kg; Volume 0.000476 m3
