# Rede de sinalização de zona de risco

- Propriedade do ficheiro: CYPE Ingenieros S.A.
- Formato: FIEBDC-3/2016
- Programa: Gerador de preços para construção civil. CYPE Ingenieros, S.A.
- Data: 19/04/2024
- Âmbito geográfico: Cabo Verde
- Moeda: CVE
- Custos indirectos: 3 %
- IVA: 15 %

## Y Segurança e saúde

### YS Sinalização provisória de obras

#### YSM Sinalização de zonas de trabalho

**YSM020** m Rede de sinalização de zona de risco.
Sinalização e delimitação de zona de risco através de rede de sinalização de polietileno de alta densidade (200 g/m²), duplamente reorientada, com tratamento ultravioleta, cor de laranja, de 1,20 m de altura, fixada através de abraçadeiras de nylon a escoras metálicas telescópicas colocadas cada 1,50 m. Inclusive montagem, manutenção em condições seguras durante todo o período de tempo necessário e desmontagem. Amortizável a rede em 1 utilização e as escoras em 15 utilizações.
Critério de medição de projecto: Comprimento medido segundo Plano de Segurança e Saúde.
Critério de medição de obra: Será medido o comprimento realmente montado segundo especificações do Plano de Segurança e Saúde.

| Código | Un | Descrição | Rendimento | Preço | Importância |
|---|---|---|---|---|---|
| mt50spr040b | m | Rede de sinalização de polietileno de alta densidade (200 g/m²), duplamente reorientada, com tratamento ultravioleta, cor laranja, de 1,2 m de altura. (material) | 1 | 112.33 | 112.330 |
| mt50spa081a | Ud | Escora metálica telescópica, até 3 m de altura. (material) | 0.059 | 3096.53 | 182.695 |
| mt50spr046 | Ud | Abraçadeira de nylon, de 4,8x200 mm. (material) | 2.67 | 6.25 | 16.688 |
| mo120 | h | Operário Segurança e Saúde. (mão de obra) | 0.252 | 383.87 | 96.735 |
| % | % | Custos directos complementares | 2 % | 408.448 | 8.169 |
|  |  | Custos directos |  |  | 416.617 |

Resíduos:
- colocação: mt50spa081a Escora metálica telescópica, até 3 m de altura; factor de resíduo 1
- colocação: mt50spr046 Abraçadeira de nylon, de 4,8x200 mm; factor de resíduo 0.07

## Recursos

**mt50spa081a** Ud Escora metálica telescópica, até 3 m de altura
Dados técnicos: Custo energético 97.317 MJ; Emissão de CO2 5.049 kg; Código LER 17 04 05; Massa do elemento 9.9 kg; Volume 0.004714 m3

**mt50spr046** Ud Abraçadeira de nylon, de 4,8x200 mm
Dados técnicos: Custo energético 0.184 MJ; Emissão de CO2 0.009 kg; Código LER 17 02 03; Massa do elemento 0.0019 kg; Volume 0.000003 m3
