# Tecto falso amovível de placas de gesso laminado. Sistema "KNAUF"

- Propriedade do ficheiro: CYPE INGENIEROS, S.A.
- Formato: FIEBDC-3/2002
- Âmbito geográfico: Cabo Verde
- Moeda: CVE
- Custos indirectos: 3.00 %
- IVA: 15.00 %

## R Revestimentos

### RT Tectos falsos em interiores

#### RTD Amovíveis, de placas de gesso laminado

**RTD021** m² Tecto falso amovível de placas de gesso laminado. Sistema "KNAUF".
Tecto falso amovível suspenso, decorativo, situado a uma altura menor de 4 m. Sistema D143.es "KNAUF", constituído por ESTRUTURA: perfis à vista, de aço galvanizado, EASY T - 15/38, com sola de 15 mm de largura, compreendendo perfis primários e secundários, suspensos da laje ou elemento de suporte com peças de suspensão rápida Twist "KNAUF", e varões; PLACAS: placas de gesso laminado, acabamento sem revestir, tipo A "KNAUF", de 1200x600x9,5 mm, de superfície lisa, para tectos falsos amovíveis BC. Inclusive perfis angulares EASY L HP Anticorrosión - 20/20/3050 mm "KNAUF", fixações para a ancoragem dos perfis, e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12pfk050v | m | Perfil angular EASY L HP Anticorrosión - 20/20/3050 mm "KNAUF", cor branca, de aço galvanizado, segundo EN 13964. (material) | 0.400 | 795.71 | 318.28 |
| mt12pfk060ra | m | Perfil primário EASY T - 15/38/3700 mm "KNAUF", cor branca, de aço galvanizado, segundo EN 13964. (material) | 0.840 | 318.61 | 267.63 |
| mt12pfk060ta | m | Perfil secundário EASY TG - 15/34/1200 mm "KNAUF", cor branca, de aço galvanizado, segundo EN 13964. (material) | 1.670 | 318.61 | 532.08 |
| mt12psg220 | Ud | Fixação composta por bucha e parafuso 5x27. (material) | 0.700 | 10.51 | 7.36 |
| mt12pek060d | Ud | Peça de suspensão rápida Twist "KNAUF", para tectos falsos suspensos. (material) | 0.700 | 165.40 | 115.78 |
| mt12pek030 | Ud | Varão de suspensão "KNAUF" de 100 cm. (material) | 0.700 | 64.47 | 45.13 |
| mt12ppk040a | m² | Placa de gesso laminado, acabamento sem revestir, tipo A "KNAUF", de 1200x600x9,5 mm, de superfície lisa, para tectos falsos amovíveis BC, segundo EN 13964. (material) | 1.020 | 892.11 | 909.95 |
| op00fre010 |  | Fresadora. | 1.000 | 0.00 | 0.00 |
| op00ato010 |  | Aparafusadora. | 1.000 | 0.00 | 0.00 |
| mo015 | h | Oficial de 1ª montador de tectos falsos. (mão de obra) | 0.263 | 672.75 | 176.93 |
| mo082 | h | Ajudante de montador de tectos falsos. (mão de obra) | 0.263 | 419.67 | 110.37 |
| % | % | Custos directos complementares | 2 % | 2483.51 | 49.67 |
|  |  | Custos directos |  |  | 2533.18 |
