# Tecto falso amovível de painéis de lã de madeira. Sistema "KNAUF"

- Propriedade do ficheiro: CYPE Ingenieros S.A.
- Formato: FIEBDC-3/2016
- Programa: Gerador de preços para construção civil. CYPE Ingenieros, S.A.
- Data: 10/11/2025
- Âmbito geográfico: Cabo Verde
- Moeda: CVE
- Custos indirectos: 3 %
- IVA: 15 %

## R Revestimentos

### RT Tectos falsos em interiores

#### RTT Amovíveis, de madeira

**RTT016** m² Tecto falso amovível de painéis de lã de madeira. Sistema "KNAUF".
Tecto falso amovível suspenso, situado a uma altura menor de 4 m. Sistema Fibralith "KNAUF", constituído por: ESTRUTURA: perfis à vista, de aço galvanizado, cor branco, com sola de 24 mm de largura, compreendendo perfis primários e secundários; PAINÉIS: painéis leves de lã de madeira, gama Organic, modelo Organic A "KNAUF", de 600x600 mm e 15 mm de espessura, acabamento Pure, resistência térmica 0,188 m²°C/W, condutibilidade térmica 0,08 W/(m°C). Inclusive perfis angulares, fixações para a ancoragem dos perfis, parafusos para a fixação dos painéis e acessórios de montagem.
Inclui: Marcação nas paredes do nível do tecto falso. Nivelamento e fixação dos perfis perimetrais. Implantação dos perfis primários da trama. Sinalização dos pontos de ancoragem à laje ou elemento de suporte. Nivelamento e suspensão dos perfis primários e secundários da trama. Corte dos painéis. Colocação dos painéis. Resolução de encontros e pontos singulares.
Critério de medição de projecto: Superfície medida entre paramentos, segundo documentação gráfica de Projecto, sem descontar aberturas para instalações.
Critério de medição de obra: Medir-se-á a superfície realmente executada segundo especificações de Projecto, sem descontar aberturas para instalações.

| Código | Un | Descrição | Rendimento | Preço | Importância |
|---|---|---|---|---|---|
| mt16vkk010a | m² | Painel leve de lã de madeira, gama Organic, modelo Organic A "KNAUF", de 600x600 mm e 15 mm de espessura, acabamento Pure, segundo EN 13168, formado por partículas longas de madeira de 1,0 mm de diâmetro aglomeradas com cimento, resistência térmica 0,188 m²°C/W, condutibilidade térmica 0,08 W/(m°C), densidade 533,3 kg/m³, factor de resistência à difusão do vapor de água 0,4 e Euroclasse B-s1, d0 de reacção ao fogo segundo NP EN 13501-1, para isolamento térmico e sonoro e protecção contra incêndios, em edificação. (material) | 1.02 | 3298.84 | 3364.817 |
| mt12pfk060ca | m | Perfil primário EASY T - 24/38/3700 mm "KNAUF", cor branca, de aço galvanizado, segundo EN 13964. (material) | 0.9 | 318.61 | 286.749 |
| mt12pfk060ja | m | Perfil secundário EASY TG - 24/32/600 mm "KNAUF", cor branca, de aço galvanizado, segundo EN 13964. (material) | 1.75 | 318.61 | 557.568 |
| mt12pfk060ka | m | Perfil secundário EASY TG - 24/32/1200 mm "KNAUF", cor branca, de aço galvanizado, segundo EN 13964. (material) | 0.9 | 318.61 | 286.749 |
| mt12pfk050f | m | Perfil angular EASY L - 25/25/3050 mm "KNAUF", cor branca, de aço galvanizado, segundo EN 13964. (material) | 0.8 | 294.1 | 235.280 |
| mt12pek050a | Ud | Suspensão Nonius "KNAUF", para tectos falsos suspensos. (material) | 0.75 | 56.52 | 42.390 |
| mt12pek050b | Ud | Seguro Nonius "KNAUF", para tectos falsos suspensos. (material) | 0.75 | 7.44 | 5.580 |
| mt12pek050c | Ud | Parte superior Nonius "KNAUF", 530/630, para tectos falsos suspensos. (material) | 0.75 | 99.3 | 74.475 |
| mt12pek030 | Ud | Varão de suspensão "KNAUF" de 100 cm. (material) | 0.75 | 64.47 | 48.353 |
| mt12psg220 | Ud | Fixação composta por bucha e parafuso 5x27. (material) | 0.75 | 10.51 | 7.883 |
| mo015 | h | Oficial de 1ª montador de tectos falsos. (mão de obra) | 0.239 | 672.75 | 160.787 |
| mo082 | h | Ajudante de montador de tectos falsos. (mão de obra) | 0.239 | 419.67 | 100.301 |
| % | % | Custos directos complementares | 2 % | 5170.932 | 103.419 |
|  |  | Custos directos |  |  | 5274.351 |

Resíduos:
- colocação: mt16vkk010a; factor de resíduo 0.024
- colocação: mt12pfk060ca Perfil primário EASY T - 24/38/3700 mm "KNAUF", cor branca, de aço galvanizado, segundo EN 13964; factor de resíduo 0.0162207
- colocação: mt12pfk060ja Perfil secundário EASY TG - 24/32/600 mm "KNAUF", cor branca, de aço galvanizado, segundo EN 13964; factor de resíduo 0.0162174
- colocação: mt12pfk060ka Perfil secundário EASY TG - 24/32/1200 mm "KNAUF", cor branca, de aço galvanizado, segundo EN 13964; factor de resíduo 0.0162174
- colocação: mt12pfk050f Perfil angular EASY L - 25/25/3050 mm "KNAUF", cor branca, de aço galvanizado, segundo EN 13964; factor de resíduo 0.016813
- colocação: mt12pek030 Varão de suspensão "KNAUF" de 100 cm; factor de resíduo 0.02

## Recursos

**mt16vkk010a** m² Painel leve de lã de madeira
Dados técnicos: Custo energético 85.892 MJ; Emissão de CO2 2.163 kg; Código LER 17 06 04; Massa do elemento 8 kg; Volume 0.013333 m3
Resíduos:
- embalagem: re170203 Plástico. (componente de resíduo); rendimento 0.034 kg; Código LER 17 02 03; Massa do elemento 1 kg; Volume 0.001667 m3

**mt12pfk060ca** m Perfil primário EASY T - 24/38/3700 mm "KNAUF", cor branca, de aço galvanizado, segundo EN 13964
Dados técnicos: Custo energético 38.994 MJ; Emissão de CO2 1.201 kg; Código LER 17 04 05; Massa do elemento 0.29 kg; Volume 0.000138 m3
Resíduos:
- embalagem: re170203 Plástico; rendimento 0.006 kg

**mt12pfk060ja** m Perfil secundário EASY TG - 24/32/600 mm "KNAUF", cor branca, de aço galvanizado, segundo EN 13964
Dados técnicos: Custo energético 31.040 MJ; Emissão de CO2 0.958 kg; Código LER 17 04 05; Massa do elemento 0.23 kg; Volume 0.00011 m3
Resíduos:
- embalagem: re170203 Plástico; rendimento 0.006 kg

**mt12pfk060ka** m Perfil secundário EASY TG - 24/32/1200 mm "KNAUF", cor branca, de aço galvanizado, segundo EN 13964
Dados técnicos: Custo energético 31.040 MJ; Emissão de CO2 0.958 kg; Código LER 17 04 05; Massa do elemento 0.23 kg; Volume 0.00011 m3
Resíduos:
- embalagem: re170203 Plástico; rendimento 0.006 kg

**mt12pfk050f** m Perfil angular EASY L - 25/25/3050 mm "KNAUF", cor branca, de aço galvanizado, segundo EN 13964
Dados técnicos: Custo energético 31.027 MJ; Emissão de CO2 0.958 kg; Código LER 17 04 05; Massa do elemento 0.23 kg; Volume 0.00011 m3
Resíduos:
- embalagem: re170203 Plástico; rendimento 0.005 kg

**mt12pek030** Ud Varão de suspensão "KNAUF" de 100 cm
Dados técnicos: Custo energético 6.668 MJ; Emissão de CO2 0.291 kg; Código LER 17 04 05; Massa do elemento 0.3 kg; Volume 0.000143 m3
Resíduos:
- embalagem: re170203 Plástico; rendimento 0.025 kg
