# Sistema de cofragem reutilizável para pilar rectangular ou quadrado

- Propriedade do ficheiro: CYPE INGENIEROS, S.A.
- Formato: FIEBDC-3/2002
- Âmbito geográfico: Cabo Verde
- Moeda: CVE
- Custos indirectos: 3.00 %
- IVA: 15.00 %

## E Estruturas

### EH Betão armado

#### EHS Pilares

**EHS012** m² Sistema de cofragem reutilizável para pilar rectangular ou quadrado.
Montagem e desmontagem de sistema de cofragem reutilizável para formação de pilar rectangular ou quadrado de betão armado, com acabamento para revestir em piso de até 3 m de altura livre, formado por: superfície cofrante de chapas metálicas, amortizáveis em 50 utilizações e estrutura suporte vertical de escoras metálicas, amortizáveis em 150 utilizações. Inclusive perfis quebra arestas e líquido descofrante MasterFinish RL 294 "MBCC de Sika", para evitar a aderência do betão à cofragem.
Inclui: Marcação. Montagem do sistema de cofragem. Desmontagem do sistema de cofragem. Limpeza e armazenamento da cofragem.
Critério de medição de projecto: Superfície de cofragem em contacto com o betão, medida segundo documentação gráfica de Projecto.
Critério de medição de obra: Medir-se-á a superfície de cofragem em contacto com o betão realmente executada segundo especificações de Projecto.

| Código | Un | Descrição | Rendimento | Preço | Importância |
|---|---|---|---|---|---|
| mt08eup010b | m² | Chapa metálica de 50x50 cm, para cofragem de pilares de betão armado de secção rectangular ou quadrada, de até 3 m de altura, inclusive acessórios de montagem. (material) | 0.024 | 6258.09 | 150.19 |
| mt50spa081a | Ud | Escora metálica telescópica, até 3 m de altura. (material) | 0.007 | 3145.72 | 22.02 |
| mt08var040a | Ud | Perfil quebra arestas de PVC, de várias dimensões e 2500 mm de comprimento. (material) | 1.338 | 71.70 | 95.93 |
| mt08dba010g | l | Agente desmoldante, à base de óleos especiais, emulsionante em água MasterFinish RL 294 "MBCC de Sika", para cofragens metálicas, fenólicas ou de madeira. (material) | 0.030 | 242.50 | 7.28 |
| mo044 | h | Oficial de 1ª cofrador. (mão de obra) | 0.409 | 652.63 | 266.93 |
| mo091 | h | Ajudante de cofrador. (mão de obra) | 0.467 | 418.14 | 195.27 |
| % | % | Custos directos complementares | 2 % | 737.62 | 14.75 |
|  |  | Custos directos |  |  | 752.37 |
