# Sistema de cofragem para laje de escada

- Propriedade do ficheiro: CYPE INGENIEROS, S.A.
- Formato: FIEBDC-3/2002
- Âmbito geográfico: Cabo Verde
- Moeda: CVE
- Custos indirectos: 3.00 %
- IVA: 15.00 %

## E Estruturas

### EH Betão armado

#### EHE Escadas

**EHE015** m² Sistema de cofragem para laje de escada.
Montagem e desmontagem de sistema de cofragem para formação de laje de escada de betão armado, com acabamento para revestir na sua face inferior e laterais, com degraus de betão, em piso de até 3 m de altura livre, formado por: superfície cofrante de pranchas de madeira de pinho, amortizáveis em 10 utilizações; estrutura suporte horizontal de pranchas de madeira de pinho, amortizáveis em 10 utilizações e estrutura suporte vertical de escoras metálicas, amortizáveis em 150 utilizações. Inclusive líquido descofrante MasterFinish RL 294 "MBCC de Sika", para evitar a aderência do betão à cofragem.
Inclui: Limpeza e preparação do plano de apoio. Marcação. Montagem do sistema de cofragem. Colocação de elementos de sustentação, fixação e escoramento. Aprumo e nivelamento da cofragem. Humidificação da cofragem. Desmontagem do sistema de cofragem. Limpeza e armazenamento da cofragem.
Critério de medição de projecto: Superfície de cofragem em contacto com o betão, medida segundo documentação gráfica de Projecto.
Critério de medição de obra: Medir-se-á a superfície de cofragem em contacto com o betão realmente executada segundo especificações de Projecto.

| Código | Un | Descrição | Rendimento | Preço | Importância |
|---|---|---|---|---|---|
| mt50spa052b | m | Pranchão de madeira de pinho, de 20x7,2 cm. (material) | 0.750 | 1032.89 | 774.67 |
| mt08eve020 | m² | Sistema de cofragem para formação de degraus em lajes inclinadas de escada de betão armado, com escoras e painéis de madeira. (material) | 0.200 | 2268.55 | 453.71 |
| mt50spa081a | Ud | Escora metálica telescópica, até 3 m de altura. (material) | 0.016 | 3145.72 | 50.33 |
| mt08cim030b | m³ | Madeira de pinho. (material) | 0.003 | 46348.95 | 139.05 |
| mt08var060 | kg | Pregos de aço de 20x100 mm. (material) | 0.040 | 1140.80 | 45.63 |
| mt08dba010g | l | Agente desmoldante, à base de óleos especiais, emulsionante em água MasterFinish RL 294 "MBCC de Sika", para cofragens metálicas, fenólicas ou de madeira. (material) | 0.030 | 242.50 | 7.28 |
| op00sie020 |  | Serra de disco fixo, para mesa de trabalho. | 1.000 | 0.00 | 0.00 |
| mo044 | h | Oficial de 1ª cofrador. (mão de obra) | 1.199 | 652.63 | 782.50 |
| mo091 | h | Ajudante de cofrador. (mão de obra) | 1.199 | 418.14 | 501.35 |
| % | % | Custos directos complementares | 2 % | 2754.52 | 55.09 |
|  |  | Custos directos |  |  | 2809.61 |
