# Injecção de resinas em fissuras em movimento, para reparação estrutural

- Propriedade do ficheiro: CYPE INGENIEROS, S.A.
- Formato: FIEBDC-3/2002
- Âmbito geográfico: Cabo Verde
- Moeda: CVE
- Custos indirectos: 3.00 %
- IVA: 15.00 %

## E Estruturas

### EH Betão armado

#### EHY Reparações

**EHY067** m Injecção de resinas em fissuras em movimento, para reparação estrutural.
Injecção em fissura em movimento com leitada fluida de dois componentes, de baixa viscosidade, à base de resina flexível de poliuretano, MasterInject 1330 "MBCC de Sika", com endurecedor, sem dissolventes, (rendimento: 0,5 kg/m), aplicada através de equipamento de injecção a baixa pressão, para reparação de estrutura de betão.
Critérios considerados na determinação do preço da unidade de obra: O preço não inclui a limpeza do interior da fissura nem a colocação dos injectores.
Inclui: Pré-mistura dos componentes da leitada. Ligação da mangueira com os injectores. Injecção mecânica da leitada. Desconexão da mangueira. Limpeza superficial.
Critério de medição de projecto: Comprimento medido segundo documentação gráfica de Projecto.
Critério de medição de obra: Medir-se-á o comprimento realmente executado segundo especificações de Projecto.

| Código | Un | Descrição | Rendimento | Preço | Importância |
|---|---|---|---|---|---|
| mt09reh136d | kg | Leitada fluida de dois componentes, de baixa viscosidade, à base de resina flexível de poliuretano, MasterInject 1330 "MBCC de Sika", com endurecedor, sem dissolventes, como enchimento dúctil para injecção de fissuras activas, tanto secas como húmidas, de mais de 0,5 mm de largura, temperatura de aplicação entre 10°C e 30°C, segundo NP EN 1504-5. (material) | 0.500 | 2500.63 | 1250.32 |
| mq06eim010 | h | Equipamento de injecção manual de argamassas fluidas e resinas. (equipamento) | 0.128 | 167.04 | 21.38 |
| mo020 | h | Oficial de 1ª construção. (mão de obra) | 0.169 | 627.12 | 105.98 |
| mo112 | h | Operário especializado construção. (mão de obra) | 0.169 | 393.22 | 66.45 |
| % | % | Custos directos complementares | 2 % | 1444.13 | 28.88 |
|  |  | Custos directos |  |  | 1473.01 |
