# Reparação de revestimento de argamassa com fissuras generalizadas e defeitos superficiais, com argamassa acrílica e malha

- Propriedade do ficheiro: CYPE INGENIEROS, S.A.
- Formato: FIEBDC-3/2002
- Âmbito geográfico: Cabo Verde
- Moeda: CVE
- Custos indirectos: 3.00 %
- IVA: 15.00 %

## R Revestimentos

### RY Preparações, protecções, reparações e reforços de revestimentos

#### RYY Reparações

**RYY011** m² Reparação de revestimento de argamassa com fissuras generalizadas e defeitos superficiais, com argamassa acrílica e malha.
Reparação de revestimento de argamassa com fissuras generalizadas e defeitos superficiais através da aplicação de uma primeira camada de argamassa à base de cimento hidráulico, tixotrópica e modificada com polímeros, MasterEmaco N 205 FC "MBCC de Sika", de cor cinzento, com resistência à compressão aos 28 dias maior de 15 N/mm², classe R2, tipo PCC, segundo NP EN 1504-3, Euroclasse F de reacção ao fogo, segundo NP EN 13501-1, colocação de malha de fibra de vidro, anti-álcalis e aplicação de uma segunda camada da mesma argamassa, até alcançar uma espessura média total de 5 mm, com um rendimento de 9 kg/m², para proceder posteriormente ao seu acabamento final (não incluído neste preço). Inclusive humedecimento prévio do suporte.
Inclui: Humidificação do suporte. Aplicação da primeira camada de argamassa. Colocação da malha. Aplicação da segunda camada de argamassa.
Critério de medição de projecto: Superfície medida segundo documentação gráfica de Projecto.
Critério de medição de obra: Medir-se-á a superfície realmente executada segundo especificações de Projecto.

| Código | Un | Descrição | Rendimento | Preço | Importância |
|---|---|---|---|---|---|
| mt09var030a | m² | Malha de fibra de vidro tecida, com impregnação de PVC, de 10x10 mm de vão de malha, anti-álcalis, de 115 a 125 g/m² e 500 µm de espessura, para armar rebocos tradicionais, emboços e argamassas. (material) | 1.050 | 202.09 | 212.19 |
| mt09reh094d | kg | Argamassa à base de cimento hidráulico, tixotrópica e modificada com polímeros, MasterEmaco N 205 FC "MBCC de Sika", de cor cinzento, com resistência à compressão aos 28 dias maior de 15 N/mm², classe R2, tipo PCC, segundo NP EN 1504-3, Euroclasse F de reacção ao fogo, segundo NP EN 13501-1, composta de cimento, resinas especiais e areia, com efeito protector face à carbonatação e resistência à intempérie, para reparação superficial e acabamento de estruturas de betão. (material) | 9.000 | 149.93 | 1349.37 |
| mo039 | h | Oficial de 1ª rebocador. (mão de obra) | 0.190 | 627.12 | 119.15 |
| mo111 | h | Operário especializado rebocador. (mão de obra) | 0.190 | 399.55 | 75.91 |
| % | % | Custos directos complementares | 2 % | 1756.62 | 35.13 |
|  |  | Custos directos |  |  | 1791.75 |
