# Sistema de cofragem para sapata

- Propriedade do ficheiro: CYPE Ingenieros S.A.
- Formato: FIEBDC-3/2016
- Programa: Gerador de preços para construção civil. CYPE Ingenieros, S.A.
- Data: 28/10/2024
- Âmbito geográfico: Cabo Verde
- Moeda: CVE
- Custos indirectos: 3 %
- IVA: 15 %

## C Fundações

### CS Superficiais

#### CSZ Sapatas

**CSZ020** m² Sistema de cofragem para sapata.
Montagem de sistema de cofragem recuperável de madeira, para sapata, formado por pranchões de madeira, amortizáveis em 4 utilizações, e posterior desmontagem do sistema de cofragem. Inclusive elementos de sustentação, fixação e escoramentos necessários para a sua estabilidade e líquido descofrante MasterFinish RL 294 "MBCC de Sika", para evitar a aderência do betão à cofragem.
Inclui: Limpeza e preparação do plano de apoio. Marcação. Aplicação do líquido descofrante. Montagem do sistema de cofragem. Colocação de elementos de sustentação, fixação e escoramento. Aprumo e nivelamento da cofragem. Humidificação da cofragem. Desmontagem do sistema de cofragem. Limpeza e armazenamento da cofragem.
Critério de medição de projecto: Superfície de cofragem em contacto com o betão, medida segundo documentação gráfica de Projecto.
Critério de medição de obra: Medir-se-á a superfície de cofragem em contacto com o betão realmente executada segundo especificações de Projecto.

| Código | Un | Descrição | Rendimento | Preço | Importância |
|---|---|---|---|---|---|
| mt08ema050b | m³ | Madeira para cofragem, de 26 mm de espessura. (material) | 0.014 | 50195.07 | 702.731 |
| mt08var050 | kg | Arame galvanizado para atar, de 1,30 mm de diâmetro. (material) | 0.1 | 195.56 | 19.556 |
| mt08var060 | kg | Pregos de aço de 20x100 mm. (material) | 0.05 | 1140.8 | 57.040 |
| mt08dba010g | l | Agente desmoldante, à base de óleos especiais, emulsionante em água MasterFinish RL 294 "MBCC de Sika", para cofragens metálicas, fenólicas ou de madeira. (material) | 0.03 | 242.5 | 7.275 |
| mo044 | h | Oficial de 1ª cofrador. (mão de obra) | 0.477 | 652.63 | 311.305 |
| mo091 | h | Ajudante de cofrador. (mão de obra) | 0.477 | 418.14 | 199.453 |
| % | % | Custos directos complementares | 2 % | 1297.360 | 25.947 |
|  |  | Custos directos |  |  | 1323.307 |

Resíduos:
- colocação: mt08ema050b Madeira para cofragem, de 26 mm de espessura; factor de resíduo 1
- colocação: mt08var050 Arame galvanizado para atar, de 1,30 mm de diâmetro; factor de resíduo 0.0038
- colocação: mt08var060 Pregos de aço de 20x100 mm; factor de resíduo 0.0045
- colocação: mt08dba010g; factor de resíduo 0.07

## Recursos

**mt08ema050b** m³ Madeira para cofragem, de 26 mm de espessura
Dados técnicos: Custo energético 9339.000 MJ; Emissão de CO2 -127.875 kg; Código LER 17 02 01; Massa do elemento 68.75 kg; Volume 0.0625 m3

**mt08var050** kg Arame galvanizado para atar, de 1,30 mm de diâmetro
Dados técnicos: Custo energético 25.100 MJ; Emissão de CO2 2.560 kg; Código LER 17 04 05; Massa do elemento 1 kg; Volume 0.000476 m3

**mt08var060** kg Pregos de aço de 20x100 mm
Dados técnicos: Custo energético 9.830 MJ; Emissão de CO2 0.510 kg; Código LER 17 04 05; Massa do elemento 1 kg; Volume 0.000476 m3

**mt08dba010g** l Agente desmoldante
Dados técnicos: Custo energético 82.642 MJ; Emissão de CO2 4.474 kg; Código LER 17 09 04; Massa do elemento 0.932 kg; Volume 0.000621 m3
Resíduos:
- embalagem: re150104 Embalagens de metal. (componente de resíduo); rendimento 0.042 kg; Código LER 15 01 04; Massa do elemento 1 kg; Volume 0.001667 m3
