# Laje mista com chapa colaborante

- Propriedade do ficheiro: CYPE Ingenieros S.A.
- Formato: FIEBDC-3/2016
- Programa: Gerador de preços para construção civil. CYPE Ingenieros, S.A.
- Data: 28/10/2024
- Âmbito geográfico: Cabo Verde
- Moeda: CVE
- Custos indirectos: 3 %
- IVA: 15 %

## E Estruturas

### EH Betão armado

#### EHX Lajes mistas

**EHX005** m² Laje mista com chapa colaborante.
Laje mista de 10 cm de altura, com chapa colaborante de aço galvanizado com forma trapezoidal, de 0,75 mm de espessura, 44 mm de altura do perfil e 172 mm de distância entre-eixos, 10 conectores soldados de aço galvanizado, de 19 mm de diâmetro e 81 mm de altura e betão armado realizado com betão C25/30 (XC1(P); D12; S3; Cl 0,4) fabricado em central, e betonagem com grua, volume total de betão 0,062 m³/m²; aço A400 NR, com uma quantidade total de 1 kg/m²; e malha electrossoldada AR42 de aço A500 EL; apoiada toda ela sobre estrutura metálica. Inclusive peças angulares para remates perimetrais e de consolas, parafusos para fixação das chapas, arame de atar, separadores e agente filmógeno MasterKure 215 WB "MBCC de Sika", para a cura de betões e argamassas.
Critérios considerados na determinação do preço da unidade de obra: O preço inclui a elaboração da armadura (corte, dobragem e moldagem de elementos) no estaleiro da obra e a montagem no lugar definitivo da sua colocação em obra, mas não inclui a estrutura metálica.
Inclui: Marcação. Montagem das chapas. Fixação das chapas e resolução dos apoios. Fixação dos conectores às chapas, através de soldadura. Colocação de armaduras com separadores homologados. Betonagem e compactação do betão. Nivelamento da superfície de acabamento. Cura do betão.
Critério de medição de projecto: Superfície medida em verdadeira magnitude, segundo documentação gráfica de Projecto, descontando as aberturas de superfície maior de 6 m².
Critério de medição de obra: Medir-se-á, em verdadeira magnitude, a superfície realmente executada segundo especificações de Projecto, descontando as aberturas de superfície maior de 6 m².

| Código | Un | Descrição | Rendimento | Preço | Importância |
|---|---|---|---|---|---|
| mt07pcl010aacba | m² | Perfil de chapa de aço galvanizado com forma trapezoidal, de 0,75 mm de espessura, 44 mm de altura do perfil e 172 mm de distância entre-eixos, 7 a 8 kg/m² e um momento de inércia de 30 a 40 cm4. (material) | 1.05 | 4212.11 | 4422.716 |
| mt07pcl020 | m | Peça angular de chapa de aço galvanizado, para remates perimetrais e de consolas. (material) | 0.04 | 3959.1 | 158.364 |
| mt07pcl030 | Ud | Parafuso autoperfurante rosca-chapa, para fixação de chapas. (material) | 6 | 50.21 | 301.260 |
| mt07aco020i | Ud | Separador homologado para lajes. (material) | 3 | 12.74 | 38.220 |
| mt07aco040e | kg | Aço em varões nervurados, A400 NR, fornecido em obra em varões sem elaborar, de vários diâmetros. (material) | 1.05 | 190.62 | 200.151 |
| mt08var050 | kg | Arame galvanizado para atar, de 1,30 mm de diâmetro. (material) | 0.029 | 195.56 | 5.671 |
| mt07ame020ddc | m² | Malha electrossoldada AR42 100x300 mm, com arames longitudinais de 4,2 mm de diâmetro e arames transversais de 4,2 mm de diâmetro, aço A500 EL. (material) | 1.15 | 378.25 | 434.988 |
| mt10haf020jgngc | m³ | Betão C25/30 (XC1(P); D12; S3; Cl 0,4), fabricado em central, segundo NP EN 206. (material) | 0.065 | 13995.88 | 909.732 |
| mt07cem040a | Ud | Conector de aço galvanizado com cabeça de disco, de 19 mm de diâmetro e 81 mm de altura, para fixar a estrutura de aço através da soldadura à chapa colaborante. (material) | 10 | 221.24 | 2212.400 |
| mt08cur020d | l | Agente filmógeno MasterKure 215 WB "MBCC de Sika", para a cura de betões e argamassas. (material) | 0.15 | 209.9 | 31.485 |
| mq08sol030 | h | Equipamentos e elementos auxiliares para soldadura de conectores. (equipamento) | 0.58 | 1905.7 | 1105.306 |
| mo047 | h | Oficial de 1ª montador de estruturas metálicas. (mão de obra) | 0.875 | 652.63 | 571.051 |
| mo094 | h | Ajudante de montador de estruturas metálicas. (mão de obra) | 0.339 | 418.14 | 141.749 |
| mo043 | h | Oficial de 1ª armador de ferro. (mão de obra) | 0.048 | 652.63 | 31.326 |
| mo090 | h | Ajudante de armador de ferro. (mão de obra) | 0.047 | 418.14 | 19.653 |
| mo045 | h | Oficial de 1ª estruturista, em trabalhos de betonagem. (mão de obra) | 0.019 | 652.63 | 12.400 |
| mo092 | h | Ajudante de estruturista, em trabalhos de betonagem. (mão de obra) | 0.079 | 418.14 | 33.033 |
| % | % | Custos directos complementares | 2 % | 10629.505 | 212.590 |
|  |  | Custos directos |  |  | 10842.095 |

Resíduos:
- colocação: mt07pcl010aacba; factor de resíduo 0.0053
- colocação: mt07pcl020 Peça angular de chapa de aço galvanizado, para remates perimetrais e de consolas; factor de resíduo 0.0053
- colocação: mt07pcl030 Parafuso autoperfurante rosca-chapa, para fixação de chapas; factor de resíduo 0.00428571
- colocação: mt07aco040e Aço em varões nervurados, A400 NR, fornecido em obra em varões sem elaborar, de vários diâmetros; factor de resíduo 0.0075
- colocação: mt08var050 Arame galvanizado para atar, de 1,30 mm de diâmetro; factor de resíduo 0.0038
- colocação: mt07ame020ddc; factor de resíduo 0.021549
- colocação: mt10haf020jgngc Betão C25/30 (XC1(P); D12; S3; Cl 0,4), fabricado em central, segundo NP EN 206; factor de resíduo 0.00127478

## Recursos

**mt07pcl010aacba** m² Perfil de chapa de aço galvanizado com forma trapezoidal
Dados técnicos: Custo energético 191.350 MJ; Emissão de CO2 19.354 kg; Código LER 17 04 05; Massa do elemento 7.5 kg; Volume 0.003571 m3
Resíduos:
- embalagem: re170203 Plástico. (componente de resíduo); rendimento 0.032 kg; Código LER 17 02 03; Massa do elemento 1 kg; Volume 0.001667 m3

**mt07pcl020** m Peça angular de chapa de aço galvanizado, para remates perimetrais e de consolas
Dados técnicos: Custo energético 377.275 MJ; Emissão de CO2 38.438 kg; Código LER 17 04 05; Massa do elemento 15 kg; Volume 0.007143 m3
Resíduos:
- embalagem: re170203 Plástico; rendimento 0.008 kg

**mt07pcl030** Ud Parafuso autoperfurante rosca-chapa, para fixação de chapas
Dados técnicos: Custo energético 0.033 MJ; Emissão de CO2 0.003 kg; Código LER 17 04 05; Massa do elemento 0.0014 kg
Resíduos:
- embalagem: re150101 Embalagens de papel e cartão. (componente de resíduo); rendimento 0.001 kg; Código LER 15 01 01; Massa do elemento 1 kg; Volume 0.001333 m3

**mt07aco020i** Ud Separador homologado para lajes
Dados técnicos: Custo energético 1.105 MJ; Emissão de CO2 0.114 kg
Resíduos:
- embalagem: re150101 Embalagens de papel e cartão; rendimento 0.072 kg

**mt07aco040e** kg Aço em varões nervurados, A400 NR, fornecido em obra em varões sem elaborar, de vários diâmetros
Dados técnicos: Custo energético 9.830 MJ; Emissão de CO2 0.510 kg; Código LER 17 04 05; Massa do elemento 1 kg; Volume 0.000476 m3

**mt08var050** kg Arame galvanizado para atar, de 1,30 mm de diâmetro
Dados técnicos: Custo energético 25.100 MJ; Emissão de CO2 2.560 kg; Código LER 17 04 05; Massa do elemento 1 kg; Volume 0.000476 m3

**mt07ame020ddc** m² Malha electrossoldada AR42 100x300 mm
Dados técnicos: Custo energético 14.254 MJ; Emissão de CO2 0.740 kg; Código LER 17 04 05; Massa do elemento 1.45 kg; Volume 0.00069 m3

**mt10haf020jgngc** m³ Betão C25/30 (XC1(P); D12; S3; Cl 0,4), fabricado em central, segundo NP EN 206
Dados técnicos: Custo energético 1876.000 MJ; Emissão de CO2 234.500 kg; Código LER 17 01 01; Massa do elemento 2345 kg; Volume 1.563333 m3

**mt07cem040a** Ud Conector de aço galvanizado com cabeça de disco
Dados técnicos: Custo energético 5.789 MJ; Emissão de CO2 0.434 kg
Resíduos:
- embalagem: re150101 Embalagens de papel e cartão; rendimento 0.09 kg
- embalagem: re170203 Plástico; rendimento 0.045 kg
