# Reparação estrutural de betão, com argamassa à base de cimento, modificada com polímeros

- Propriedade do ficheiro: CYPE Ingenieros S.A.
- Formato: FIEBDC-3/2016
- Programa: Gerador de preços para construção civil. CYPE Ingenieros, S.A.
- Data: 28/10/2024
- Âmbito geográfico: Cabo Verde
- Moeda: CVE
- Custos indirectos: 3 %
- IVA: 15 %

## E Estruturas

### EH Betão armado

#### EHY Reparações

**EHY010** m² Reparação estrutural de betão, com argamassa à base de cimento, modificada com polímeros.
Aplicação manual de argamassa leve tixotrópica, monocomponente, modificada com polímeros, reforçada com fibras e resistente aos sulfatos, de elevada resistência mecânica e retracção compensada MasterEmaco S 5300 "MBCC de Sika", com uma resistência à compressão aos 28 dias maior ou igual a 35 N/mm² e um módulo de elasticidade maior ou igual a 15000 N/mm², classe R3, tipo PCC, segundo NP EN 1504-3, Euroclasse F de reacção ao fogo, segundo NP EN 13501-1, composta de cimento Portland, inertes de granulometria seleccionada, polímeros e fibras sintéticas de poliacrilonitrilo, com baixo conteúdo em cromato e isenta de cloretos, em camada de 15 mm de espessura média, com acabamento superficial afagado com esponja ou talocha, para reparação e reforço estrutural de elemento de betão.
Inclui: Humedecimento da superfície suporte. Preparação da mistura. Aplicação do produto. Perfilamento de arestas. Cura.
Critério de medição de projecto: Superfície medida segundo documentação gráfica de Projecto.
Critério de medição de obra: Medir-se-á a superfície realmente executada segundo especificações de Projecto.

| Código | Un | Descrição | Rendimento | Preço | Importância |
|---|---|---|---|---|---|
| mt09reh050d | kg | Argamassa leve tixotrópica, monocomponente, modificada com polímeros, reforçada com fibras e resistente aos sulfatos, de elevada resistência mecânica e retracção compensada MasterEmaco S 5300 "MBCC de Sika", com uma resistência à compressão aos 28 dias maior ou igual a 35 N/mm² e um módulo de elasticidade maior ou igual a 15000 N/mm², classe R3, tipo PCC, segundo NP EN 1504-3, Euroclasse F de reacção ao fogo, segundo NP EN 13501-1, composta de cimento Portland, inertes de granulometria seleccionada, polímeros e fibras sintéticas de poliacrilonitrilo, com baixo conteúdo em cromato e isenta de cloretos, impermeável à água e aos cloretos e com resistência à intempérie, para reparação estrutural do betão. (material) | 22.5 | 156.45 | 3520.125 |
| mt08aaa010a | m³ | Água. (material) | 0.004 | 195.56 | 0.782 |
| mo020 | h | Oficial de 1ª construção. (mão de obra) | 0.494 | 627.12 | 309.797 |
| mo113 | h | Operário não qualificado construção. (mão de obra) | 0.494 | 386.89 | 191.124 |
| % | % | Custos directos complementares | 2 % | 4021.828 | 80.437 |
|  |  | Custos directos |  |  | 4102.265 |

Resíduos:
- colocação: mt09reh050d; factor de resíduo 0.0063

## Recursos

**mt09reh050d** kg Argamassa leve tixotrópica
Dados técnicos: Custo energético 8.384 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
